# Los 7 - Abdichtungsarbeiten Kelleraußenw
Angebotsaufforderung (GAEB 90, DA83)
Vergabenummer: B-11/2026
DV-Nummer: 2025-5-H
Eröffnung: .  . :
Ende der Zuschlagsfrist: .  .
Währung: EUR
Auftraggeber: Gemeinde Wiesenburg/Mark, Schlossstraße 1, 14827 Wiesenburg/

## Los 7 - Abdichtungsarbeiten Kelleraußenw
Datum: .  .

*Hinweis*
Das Leistungsverzeichnis umfasst
- die Abdichtungsarbeiten an Sockel und Kelleraußenwand
 von Hauptgebäude und Anbau.

*Hinweis*
Das Gebäude in der Friedrich-Ebert-Straße 17 in
Wiesenburg befindet sich unmittelbar an der durch den
Ort führenden Bundesstraße.

Saniert werden das ehemalige Wohnhaus mit dem dazu
gehörenden Anbau und den Nebengebäude.

In dem am die Straße grenzenden Raum des Nebengebäudes
wurde 2024 der Geldautomatenraum der Volksbank
eingerichtet. Der Zugang zu diesem Raum ist währende
der Bauzeit ununterbrochen ohne Einschränkungen zu
gewährleisten. Beeinträchtigungen sind zu
vermeiden.

Das Wohnhaus und der Anbau bestehen aus
Ziegelmauerwerk, das Nebengebäude aus teilweise schon
verputztem Backsteinmauerwerk.

Der zur Straße zeigende Giebel aus Sichtmauerwerk,  in
dem sich die Tür zum Geldautomatenraum befindert,
bleibt in dieser Ansicht erhalten. Alle übrigen
Außenwände der Gebäude erhalten ein
Wärmedämmverbundsystem.

Von der Friedrich-Ebert-Straße aus gibt es eine
Grundstückszufahrt. Auf dem Grundstück sind nur
begrenzte Lagermöglichkeiten vorhanden. Gelagert werden
 kann auf der Freifläche vor dem Haus und auf dem Geh-
und Radweg, der während der Bauzeit gesperrt wird.

Die befestiigten Flächen, insbesondere das
Klinkerpflaster des Gehweges, sind vor Beschädigungen
und Verschmutzungen zu schützen.

*Hinweis*
Durch den Auftragnehmer ist für die Dauer der Arbeiten
ein verantwortlicher Fachbauleiter zu benennen. Für die
 Bauleitungskosten erfolgt keine gesonderte Vergütung.

Einwendungen gegen die Ausschreibung sind spätestens
bei Angebotsabgabe geltend zu machen.

Die Vorbemerkungen und Hinweise sind ZUSÄTZLICHE
TECHNISCHE VERTRAGSBEDINGUNGEN - ZTV. Sie sind als
solche Bestandteil der Leistungsbeschreibung und werden
wesentlicher Vertragsbestandteil.

Die nachfolgenden Leistungsdefinitionen bestimmen die
vertraglich geschuldete Leistung des Auftragnehmers.

Mit den Preisen ist die komplette Leistung abgegolten,
falls in den besonderen Hinweisen oder den
Leistungsbeschreibungen nichts anderes zum Ausdruck
kommt. Das gilt auch für Vermessungsleistungen, soweit
sie der Auftragnehmer zur Durchführung seiner
Leistungen zu erbringen hat.

Der Auftragnehmer hat keinen Anspruch auf Entschädigung
 bzw.Anfuhrkosten, Gerätemieten usw. wenn die Arbeiten
durch Witterungseinflüsse erschwert bzw. unterbrochen
werden, wenn Arbeitseinstellungen und Unterbrechungen
durch Anordnung des Auftraggebers und
durch Zusammenarbeit mit anderen Firmen und dgl. nötig
sind.
Die Wahl der Bautechnologien, Baumaschinen,
Transportgeräte, Hebeeinrichtungen,
Sicherheitseinrichtungen samt der Bestimmung der
erforderlichen Arbeitseinsätze ist stets auf die
Ortsverhältnisse und Belange dieses Bauvorhabens
auszurichten und angemessen
bei der Preisbildung zu berücksichtigen.

Nebenleistungen werden nicht gesondert vergütet und
gehören ohne Erwähnung zur vertraglichen Leistung. Im
Zweifel gilt zur Abgrenzung von Neben- und Besonderen
Leistungen die ATV DIN 18 299 ff (VOB/C).

Der Bieter bestätigt, dass die nachfolgend aufgeführten
 Lohnsätze unter Beachtung der preisrechtlichen
Vorschriften ermittelt sind und die üblichen
Berechnungsmerkmale bereits vollständig beinhalten.

Zuschläge oder Zulagen können daher nicht zusätzlich
berechnet werden. Dies gilt nicht, sofern der
Auftraggeber Nacht-, Sonn- und Feiertagsarbeiten sowie
Überstunden, vor deren Ausführung ausdrücklich
beauftragt. Die Höhe der in Ansatz zu bringenden
Zuschläge richtet sich in diesem Fall nach den
geltenden, jeweils einschlägigen Tarifbestimmungen

Das Leistungsverzeichnis hat nur dann Gültigkeit, wenn
die nachfolgenden Stundenlohnsätze ausgefüllt sind. Die
  Sätze gelten für die gesamte Bauzeit. Ggf.
erforderliche Stundenlohnarbeiten sind vor Ausführung
schriftlich anzuzeigen und erst nach
Bestätigung durch die Bauleitung zu beginnen. Fehlt die
 Bestätigung durch die Bauleitung besteht kein Anspruch
 auf Vergütung dieser Leistungen.

Sämtliche Preise sind Nettopreise. Die zum Zeitpunkt
der Beauftragung jeweils gültige Mehrwertsteuer wird
hinzugerechnet. Die angebotenen Einheitspreise sind
Festpreise. Die endgültige Abrechnung des Gesamtpreises
 erfolgt nach Aufmaß.

Der Auftragnehmer kann sich vor der Abgabe des
Angebotes die vorhandenen Örtlichkeiten ansehen und
sich dabei über die Lage und Beschaffenheit der
Baustelle, über An- und Abfahrtsmöglichkeiten, Wasser-
und Stromversorgung unterrichten. Spätere
Nachforderungen aufgrund von Unkenntnis werden nicht
anerkannt.

Punktfolgen in den Beschreibungen des
Leistungsverzeichnisses sind vom Bieter auszufüllen.

In der Leistungsbeschreibung bedeutet "Nach besonderer
Anordnung des AG", dass auch mit der Vorbereitung zur
Ausführung erst nach besonderer Anordnung zu beginnen
ist.

Sicherungsarbeiten, wie Gerüste, Abstützungen,
Abfangungen, Aussteifungen u.a., die zur Durchführung
der ausgeschriebenen Leistungen notwendig sind, sind
Sache des Auftragnehmers, und als Bestandteil der
Leistung mit den Einheitspreisen abgegolten.

Bereits vorhandene Absteckungen, Grenzsteine,
Festpunkte, Höhenmarken usw. für Gebäude, Straßen oder
Wegeführungen sind vor Arbeitsbeginn durch den
Auftragnehmer zu sichern. Wird durch unsachgemäße
Behandlung, Verschiebung oder Verlust solcher Punkte
eine
Neuvermessung notwendig, geht diese zu Lasten des
Auftragnehmers.

Die dem Leistungsverzeichnis beiliegenden Zeichnung
treffen in erster Linie eine formale Gestaltungsaussage
 und bestimmen den grundsätzlichen Konstruktionsaufbau.
 Alle in den Detailzeichnungen angegebenen
Befestigungsmittel, Trenn- und Zwischenlagen,
Abdichtungen und dergleichen sind mit den
Einheitspreisen abgegolten, wenn sie nicht in der
Leistungsbeschreibung gesondert erwähnt werden.

Alle Maße sind am Bau zu nehmen.

Es bleibt Aufgabe des Auftragnehmers, die
Elementestöße, Verbindungen, toleranzaufnehmenden
Detailanschlüsse und dergleichen in Abstimmung mit dem
Objektplaner zu vereinbaren.

Der Auftragnehmer hat die Kosten des Medienverbrauchs
zu tragen. Werden Bauwasser und Baustrom in Anspruch
genommen, ist der Auftraggeber berechtigt für den
Medienverbrauch vom Endbetrag der Schlussrechnung 0,5
v. H. als Pauschalbetrag einzubehalten.

Anfallender Schutt oder sonstige Verunreinigungen,
insbesondere des öffentlichen Straßenlandes, sind
sofort zu beseitigen. Nicht entfernter Schutt und
Verunreinigungen werden zu Lasten des Auftragnehmers
entfernt. Ist kein einzelner Verschmutzer zu
ermitteln, werden alle in diesem Bereich tätigen
Auftragnehmer nach Einschätzung der Bauleitung anteilig
 belastet (Umlageverfahren).

Kosten für Glasbruch, allgemeine Umlagen wie Reinigung,
 Diebstahl, Schuttabfuhr werden anteilig entsprechend
der Abrechnungssumme aufgeteilt.

Teilnahme an Baubesprechungen
Ein vertretungsberechtigter Mitarbeiter des AN muss
während der aktiven Leistungserbringung mindestens
einmal wöchentlich im Rahmen der örtlichen Bauberatung
sowie zu ergänzenden Planungsabstimmungen auf der
Baustelle anwesend sein. Aufwendungen hierfür
sind einzukalkulieren.

*Hinweis*
Baustelleneinrichtung
Der AN legt innerhalb von 28 Kalendertagen nach
Auftragserteilung, mind. 14 Tage vor Arbeitsbeginn
einen detaillierten Baustelleneinrichtungsplan vor,
dieser wird entsprechend dem Baufortschritt vom AN
aktualisiert.

Das Einrichten und Räumen der Baustelle, sowie das
Vorhalten der Baustelleneinrichtung für sämtliche in
der Leistungsbeschreibung aufgeführten Leistungen ist
Sache des
Auftragnehmers und mit den Einheitspreisen abgegolten,
sofern es in der Leistungsbeschreibung nicht gesondert
beschrieben wurde.

Die Aufstellung erforderlicher Hebzeuge zur Ausführung
der vertraglichen Leistungen ist, wenn nicht gesondert
beschrieben, Sache des Auftragnehmers. Erfolgt keine
gesonderte Beschreibung, sind die Kosten für den
Kraneinsatz  in den Einheitspreis für die
Baustelleneinrichtung einzukalkulieren und werden nicht
 gesondert vergütet.

Das Aufstellen und Vorhalten von Schrägliften und
Materialaufzügen ist Sache des Bieters und in die
Einheitspreise mit einzukalkulieren.

Bei Bauarbeiten sind die Sicherheitsmaßnahmen nach den
geltenden Vorschriften und den behördlichen
Bestimmungen einzuhalten und die erforderlichen
Schutzmaßnahmen auszuführen und vorzuhalten.
Sicherheitstechnische Schutzmaßnahmen wie z.B.
Absturzsicherungen sind in den Einheitspreisen mit zu
kalkulieren und werden nicht gesondert vergütet.

Die Verkehrssicherungspflicht der erbrachten Leistung
und Unterhaltspflicht der erforderlichen
Schutzmaßnahmen erfolgt durch den AN bis zur
Beseitigung der Gefahr.  Ungesicherte Gefahrenbereiche
sind unverzüglich gemäß den zur Arbeitssicherheit
geltenden
Gesetzen und Vorschriften durch den AN zu sichern.

Gerüste
Für die Aufstellung von Gerüsten gelten die
Gerüstordnung DIN 4420-1, die DIN 18451-Gerüstarbeiten
sowie die Unfallverhütungsvorschriften der
Berufsgenossenschaft, die Unfallverhütungsvorschrift:
Arbeit an und auf Dächern, die Vorschriften zum Schutze
 der
Menschen gegen herabfallende Baustoffe und Werkzeuge,
ausreichender Beleuchtung der Gerüste zur Sicherung des
 öffentlichen Verkehrs sowie die  TRBS 2121 1-4
Technische Regel für Betriebssicherheit.

Ebenfalls zu beachten ist die DIN EN 12811-1:Temporäre
Konstruktionen für Bauwerke - Teil 1: Arbeitsgerüste -
Leistungsanforderungen, Entwurf, Konstruktion und
Bemessung;

Das Aufstellen und Vorhalten von Schutz- und
Arbeitsgerüsten, die zur Durchführung aller Arbeiten
gemäß Leistungsbeschreibung und im Rahmen der
Unfallverhütungsvorschriften notwendig sind, ist Sache
des Auftragnehmers, sofern im Leistungsverzeichnis
nichts
 anderes beschrieben ist. Insbesondere gehört dazu das
Auf-, Um- und Abbauen sowie das Vorhalten aller
Arbeits-, Schutz- und Traggerüste der Bemessungsklasse
A, wenn diese Gerüste für die eigenen Leistungen
erforderlich sind.

Inanspruchnahme von öffentlichem Straßenland
Ist für die Baustelleneinrichtung oder zur Durchführung
 der Baumaßnahme die Inanspruchnahme von öffentlichem
Straßenland erforderlich, hat der Auftragnehmer dafür
rechtzeitig vor Baubeginn alle erforderlichen
Genehmigungen einzuholen und dem Auftraggeber
vorzulegen.

Baustrom-/Bauwasser
Baustrom und Bauwasser sind auf dem Grundstück
vorhanden.
Ab den Übergabestellen sind durch den AN die Anschlüsse
 herzustellen sowie eigene Verteiler bzw.
Unterverteiler für Baustrom/Bauwasser sowie
Medienleitungen für den gesamten Zeitraum der
Leistungserbringung zu stellen, vorzuhalten und nach
Abschluss der
Arbeiten wieder zu entfernen. Diese Leistungen sind in
den Einheitspreise einzukalkulieren und werden nicht
gesondert vergütet.

Baustellenordnung
Bei sämtlichen Leistungen ist dafür Sorge zu tragen,
dass alle an das Baugelände angrenzenden Flächen und
Bauteile sowie alle anderweitig durch den Auftragnehmer
 direkt oder indirekt genutzten Flächen durch geeignete
 Maßnahmen dauerhaft geschützt und in
sauberem Zustand gehalten werden.

Nicht vermeidbare Verschmutzungen sind nach
Fertigstellung der Tagesleistung zu beseitigen.
Anfallende Materialiensind täglich zu räumen, nach
Arten zu trennen und in Behältern/Transportmitteln des
Auftragnehmers zu sammeln. Das Sammelgut ist vom
Auftragnehmer entsprechend der gesetzlichen Regelungen
fachgerecht zu entsorgen.

Anfallende Rest- und Schuttmaterialien sowie
Verpackungsmaterialien sind täglich zu räumen, nach
Arten zu trennen und in Behältern/Transportmitteln des
Auftragnehmers zu sammeln. Das Sammelgut ist vom
Auftragnehmer entsprechend der gesetzlichen Regelungen
fachgerecht zu entsorgen. Wenn nicht anders erwähnt,
sind die Kosten der Entsorgung einschließlich aller
Gebühren und Entgelte in die Einzelpositionen
einzurechnen.

Bauschutt und dgl. ist entweder arbeitstäglich
abzutransportieren oder aber in geeigneten Behältern
(Schuttcontainern) auf dem Grundstück zu lagern.

Erforderliche Schutzabdeckungen gehören als
Nebenleistung zum Leistungsumfang und werden nicht
gesondert vergütet.

Alle Materialtransporte, auch vertikal, sind vom
Auftragnehmer in eigener Leistung durchzuführen und bei
 Erfordernis mit den anderen Baubeteiligten
abzustimmen.

*Hinweis*
Es gilt die ATV DIN 18459 Abbruch und Rückbauarbeiten.
Außerdem sind zu beachten:
- das technische Regelwerk zum Umgang mit Gefahrstoffen
 (TRGS)
- die einschlägigen Regeln der Gesetzlichen
Unfallversicherung (DGVU)
- DIN 18007-200-05 Abbrucharbeiten - Begriffe,
Verfahren, Anwendungsbereiche
- DIN 4150 Erschütterungen im Bauwesen -Teil 1-3
- Verordnung über Sicherheit und Gesundheitsschutz
auf Baustellen (Baustellenverordnung - BaustellV)
- BGI 665 "Abbrucharbeiten" der Berufsgenossenschaft
der
Bauwirtschaft
- Die Verordnung zum Schutz vor gefährlichen Stoffen
(GefStoffV)
- Die Bauordnung des Landes Brandenburg (BbgBauO)
- Das Kreislaufwirtschafts- und Abfallgesetz
(KrW-/AbfG)
- Die Abfallverzeichnis-Verordnung - AVV

Die Wahl der technologischen Vorgänge bleibt, wenn
nichts anderes beschreiben, dem Auftraggeber
überlassen. Dabei sind die Arbeiten so auszuführen,
dass Beeinträchtigungen der Bestandsgebäude und der
angrenzenden Bebauung sowie Belästigungen durch Lärm
und
 Staub auf das unvermeidbare Maß reduziert werden.

Die Wahl der Abbruchtechnologien, Baumaschinen-,
Transportgeräte, Hebeeinrichtungen,
Sicherheitseinrichtungen samt der Bestimmung der
erforderlichen Arbeitseinsätze ist stets auf die
Ortsverhältnisse und Belange dieses Bauvorhabens
auszurichten und
angemessen bei der Preisbildung zu berücksichtigen. Die
 Kosten für die Baustelleneinrichtung - Umbau und
Unterhalt - sind in die Einheitspreise
einzukalkulieren, sofern nicht im LV gesonderte
Positionen beschrieben sind. Das gilt auch für
erforderliche
Hebezeuge und Fahrzeuge.

Sofern in den Leistungspositionen die Vorgänge "
Abbrechen", "Ausbauen", "Entfernen" , "Entsorgen",
"Herstellen", "Liefern", "Einbauen" nicht gesondert
beschrieben sind, gelten diese Vorgänge unter
Zugrundelegung der allgemein anerkannten Regeln  der
Baukunst und Technik, der gesetzlichen und behördlichen
 Bestimmungen und Ausführungsbestimmungen nach
DIN-Normen der ATV-VOB, Teil C, als beschrieben.

Die Vorgänge des Abbrechens und Entsorgens sind
einschl. des Zerkleinerns der Stoffe und Bauteile gemäß
 DIN 18459 Abschnitt 3.3.6 zu verstehen. Das
Zerkleinern ist in die Einheitspreise einzukalkulieren
und wird nicht gesondert vergütet.

Der AN hat sich vor Arbeitsbeginn davon zu überzeugen,
dass alle Leitungen (z. B. Strom, Gas, Wasser, Wärme)
vom Netz getrennt und verschlossen sind.
Der Auftragnehmer hat sich vor der Arbeitsaufführung
über die genaue Lage von Hindernissen wie Leitungen,
Kabel, Kanäle, Vermarkungen zu informieren.

Sämtliche bei den Abbau- und Rückbaumaßnahmen
anfallende Materialien gehen in den Besitz des
Auftragnehmers über und sind durch den AN zu sammeln,
zu sortieren und abzutransportieren.
Abbruchmaterial ist (gemäß der gesetzlichen
Bestimmungen) bei zugelassenen Abnahmestellen  zur
Wiederverwendung und/oder Deponien zu entsorgen. Der
Auftragnehmer hat die Nachweise über die ordnungsgemäße
  Entsorgung dem Auftraggeber zu übergeben. Der
Nachweis der geordneten Entsorgung ist unmittelbar zu
erbringen.

Der Auftragnehmer hat vor Baubeginn und auch ständig
während der Durchführung die Einhaltung der
Vorschriften und Bestimmungen zu kontrollieren und
Mängel oder Behinderungen unverzüglich der Bauleitung
anzuzeigen.

Werden bei den Arbeiten weitere als die beschriebenen
kontaminierte oder asbesthaltige Materialien
angetroffen, so ist der Auftraggeber sofort zu
verständigen. Diese Verpflichtung gilt auch im
Zweifelsfall.
Werden gesundheitsgefährliche mineralische Stäube z.B.
Asbestfeinstaub, Quarzfeinstaub oder andere
Gefahrstoffe freigesetzt, sind besondere Maßnahmen
festzulegen, die in der Gefahrstoffverordnung bzw. in
den TRGS und BG-Regeln festgelegt sind.

Maßnahmen gemäß TRGS 524 werden gesondert vergütet.

Zu erhaltende Bauteile sind in Eigenverantwortung des
Bieters gegen Beschädigungen zu schützen, auch wenn im
LV keine separaten Schutzmaßnahmen beschrieben sind.

Abbruchkanten an zu erhaltenden Bauteilen sind
fluchtgerecht und sauber herzustellen. Mauerwerks- und
sonstige Ausbrüche sind zu vermeiden und müssen vom AN
fachgerecht ausgebessert werden. Abbruchkanten sind
generell durch Sägen oder Flexen durchzuführen.

An allen Abbruchstellen sind die Gebäude und Bauteile
gegen Witterungseinflüsse, insbesondere das Eindringen
von Tages-/Regenwasser. provisorisch zu schützen.

Verunreinigungen und Schuttreste, die von den Abbruch-
oder begleitenden Arbeiten herrühren, sind
rückstandsfrei zu entfernen.

Die genaue Festlegung eins Demontageplans sowie die
Organisation der ggf. erforderlichen Zwischenlagerung
auf den dafür vorgesehenen Flächen für die anfallenden
Abfallarten, der fachgerechte Ausbau unter Beachtung
der arbeitsschutzrechtlichen Vorschriften
sowie der Abtransport der Abfälle unter
Berücksichtigung der Nachweispflichten obliegt der
Verantwortung des Auftragnehmers.

Die Abbrucharbeiten müssen von einem fachlich
geeigneten Vorgesetzten geleitet werden, dieser muss
während der Arbeiten ständig auf der Baustelle anwesend
 sein oder einen qualifizierten Vertreter bestimmen.

Für die Arbeiten muss auf der Baustelle eine
schriftliche Abbruchanweisung vorliegen, die Arbeiten
sind entsprechend den darin enthaltenen Festlegungen
durchzuführen.

Vor einer Unterbrechung der Arbeiten ist dafür zu
sorgen, dass keine gefahrdrohenden Zustände (z. B.
hängende Teile, Schrägstellung von Bauteilen) bestehen
bleiben. Gefahrenbereiche sind festzulegen und gegen
Betreten zu sichern.

Die Abbrucharbeiten sind so vorzunehmen, dass eine
Absturzsicherung jederzeit gewährleistet ist.

Sämtliche bei den Abbau- und Rückbaumaßnahmen
anfallende Materialien gehen in den Besitz des
Auftragnehmers über und sind durch den AN zu sammeln,
zu sortieren und abzutransportieren. Ausnahmen bestehen
 nur beim selektiven Rückbau.

Abbruchmaterial ist (gemäß der gesetzlichen
Bestimmungen) bei zugelassenen Abnahmestellen  zur
Wiederverwendung und/oder Deponien zu entsorgen. Der
Auftragnehmer hat die Nachweise über die ordnungsgemäße
  Entsorgung dem Auftraggeber zu übergeben. Der
Nachweis der geordneten Entsorgung ist unmittelbar zu
erbringen.

ARBEITSSCHUTZ
Beim Auftreten von kontaminierten Bereichen, die mit
Gefahrstoffen im Sinne des § 3a Abs. 1
Chemikaliengesetz sowie von Stoffe, Zubereitungen und
Erzeugnisse im Sinne des
§ 19 Abs. 2 Nr. 1 bis 4 Chemikaliengesetz. verunreinigt
 sind, sind alle Arbeiten nach TRGS 524 und BGR 128
auszuführen. Der Ablauf der Arbeiten und die jeweiligen
 Schutzmaßnahmen der Arbeitskräfte sind sind
entsprechend einzuhalten.

Die Sachkunde im Umgang mit Gebäudeschadstoffen ist der
 Bauleitung nachzuweisen. Eventuell erforderliche
Schutzbekleidung für die Ausführung der Leistung ist in
 die Einheitspriese der Positionen einzurechnen und
wird nicht gesondert vergütet.

Unberührt von den Vorgaben dieses
Leistungsverzeichnisses bleiben die Prüf- und
Hinweispflichten sowie die Überwachung der
Arbeitsplätze auf Gesundheitsgefahren bei
unvorhergesehenem Auftreten von Gefahren.

Insbesondere hat zu erfolgen:
- Anzeige bei der zuständigen Berufsgenossenschaft und
der
Gewerbeaufsicht/Amt für Arbeitsschutz
- Nachweis der arbeitsmedizinischen
Vorsorgeuntersuchungen
- Erstellung eines Arbeitsplanes und einer
Betriebsanweisung
- Bestellung eines Baustellenkoordinators

Das Verschleppen der Stäube ist zu vermeiden.
Staubbelastete Bereiche sind räumlich von benachbarten
Bereichen getrennt zu halten (z.B. durch Abkleben von
Öffnungen mit Folie). Schwer zu reinigende Gegenstände
sind staubdicht abzudecken.
Der Arbeitsbereich darf von Unbefugten nicht betreten
werden. Der Zugang zum Arbeitsbereich
('Schwarzbereich') erfolgt mindestens durch eine
Einkammerschleuse.
Das schadstoffhaltige Material ist durch staubarme
Arbeitsverfahren zu entfernen. Soweit möglich, sind nur
 Arbeitsgeräte mit Absaugung zu verwenden. Eine
Staubentwicklung kann durch Anfeuchten reduziert
werden. Soweit möglich sollte das Material mit einem
Industriesauger der Verwendungskategorie 'C' oder höher
 abgesaugt werden. Vor dem Zusammenkehren nicht
aufsaugbarer Reste ist das Material anzufeuchten.
Vor der Aufhebung des Schwarzbereiches ist eine
Feinreinigung des gesamten Arbeitsbereiches
durchzuführen. Dazu sind glatte Flächen feucht zu
wischen und raue Flächen mit einem Industriesauger der
Verwendungskategorie 'C' oder höher abzusaugen.
Vor Aufhebung des Schwarzbereiches ist nach Beendigung
der Arbeiten eine optische Reinheitsprüfung der Flächen
 vorzunehmen.

Persönliche Schutzausrüstung/Hygienemaßnahmen
Handschutz: Schutzhandschuhe aus Nitril- oder
Butylkautschuk gemäß 'Regeln für den Einsatz von
Schutzhandschuhen' (ZH 1/706).
Schutzkleidung: zertifizierte Staubschutzanzüge (Typ 5)
 gemäß 'Regeln für den Einsatz von Schutzkleidung' (ZH
1/700) und Einweg-Überziehschuhe.
Atemschutz: Atemschutz mindestens mit der Filterklasse
P2 gemäß der Regeln für den Einsatz von
Atemschutzgeräten (ZH 1/701). Diese Geräte sind auch
gebläseunterstützt erhältlich. Die
Tragezeitbegrenzungen sind zu beachten.
Kann durch Messungen belegt werden, daß die Grenzwerte
in der Luft am Arbeitsplatz eingehalten werden, kann
auf den Atemschutz verzichtet werden.
Vor Betreten des Arbeitsbereiches ist Schutzkleidung
und Atemschutz anzulegen. Vor dem Verlassen des
Arbeitsbereiches ist die Schutzkleidung abzusaugen und
auszuziehen. Nach Verlassen der Schleuse kann der
Atemschutz abgelegt werden.
Im Arbeitsbereich ist das Essen, Rauchen und Trinken
sowie das Aufbewahren von Lebensmitteln verboten.
Auf der Baustelle außerhalb des 'Schwarzbereiches' muss
 eine Waschgelegenheit vorgesehen werden. Vorhandene
Einrichtungen der zu sanierenden baulichen Anlagen
können genutzt werden.

*Hinweis*
ERDARBEITEN
Der Auftragnehmer hat sich vor Arbeitsaufnahme über
eventuell
vorhandene Hindernisse, wie Leitungen, Kabel, Kanäle
und
dergleichen zu informieren.

Die für den Schutz und die Sicherung der vorgenannten
Hindernisse
bestehenden Vorschriften und Anordnungen der
zuständigen Stellen
sind zu beachten.

Werden beim Aushub von der Leistungsbeschreibung
abweichende
Bodenverhältnisse angetroffen oder treten Umstände ein,
 durch die
die vorgeschriebenen Aushubarbeiten nicht durchgeführt
werden
können, sind mit dem Auftraggeber umgehend gesonderte
Vereinbarungen zu treffen.

Abtrags- und Aushubarbeiten in unmittelbarer Nähe von
Bauwerken,
Grenzbebauungen, Zäunen, Leitungen, Kabeln,
Dränagen und Kanälen sind mit besonderer Vorsicht
durchzuführen.

ABDICHTUNGSARBEITEN

Grundsätzlich zu beachten sind:
DIN 18533 Abdichtung von erdberührten Bauteilen
Richtlinie für die Planung und Ausführung von
Abdichungen mit flexiblen polymermodifizierten
Dickbeschichtungen (FDP) Hrsg. Deutsche Bauchemie
WTA-Merkblatt "Nachträgliches Abdichten erdberührter
Bauteile"

Vor der Durchführung der Abdichtungsarbeiten ist der
Untergrund auf
seine Eignung zu überprüfen. Es ist Sache des
Auftragnehmers, alle
eventuellen Untergrundmängel vor Ausführung seiner
Leistung zu
reklamieren bzw. zu beheben. Eventuelle Bedenken sind
noch vor der
Ausführung der Arbeiten schriftlich vorzubringen.

Der Untergrund muss sauber und tragfähig sein.
Eventuelle Rückstände von Öl und Fett sind zu
entfernen.

Trifft der Auftragnehmer auf Vorleistungen (z.B.
Grundierungen)
anderer Unternehmer, ist er verpflichtet sich
eigenverantwortlich die
entsprechenden Materialangaben zu besorgen, um die
Verträglichkeit
des Anstriches auf vorhandenem Untergrund zu
gewährleisten.

Die Anstrichfolge bei Isolierung von Sockelflächen und
Bodenplatten
hat nach Produktangabe des Herstellers
zu erfolgen und darf in keinem Fall bei mehrlagigen
Anstrichen in
einem Arbeitsgang erledigt werden.

Sofern im Leistungsverzeichnis keine gesonderte Aussage
 gemacht
ist, ist das Abdichten von Rohrdurchführungen
mit den Einheitspreisen abgegolten.

*Hinweis*
MAUERARBEITEN
Ziegel sind auf der baustelle trocken und bodenfrei zu
lagern und vor Schmutz und Witterungseinflüsse zu
schützen.

Alle groben Verschmutzungen am Mauerwerk sind täglich
zu
entfernen, bevor der Abbindeprozeß abgeschlossen ist.
Spezielle
Reinigungsverfahren bei starker Verschmutzung sind vor
Ausführung
mit dem Auftraggeber festzulegen.

Für die Mörtelbeschaffenheit gilt DIN 1053, ergänzt
durch die
Empfehlung des Fachverbandes der Ziegelindustrie. Es
ist durch
geeignete Maßnahmen zu gewährleisten, dass die
Beschaffenheit des
auf der Baustelle verarbeiteten Mörtels über den
Zeitraum der
gesamten Leistung hinweg gleichbleibt und auf das
Wasseraufnahmevermögen des verarbeiteten
Steines abgestimmt ist. Die Auswahl der Zuschlagstoffe
ist darauf
abzustimmen.

BETONARBEITEN
Es gilt die ATV DIN 184331 Betonarbeiten.

Die Betonproben für die Druckfestigkeitsprüfung von
Beton nach
Eigenschaften müssen etwa gleichmäßig über die
Betonierzeit verteilt
und aus verschiedenen Lieferfahrzeugen entnommen
werden, wobei
aus jeder Probe ein Probekörper herzustellen ist.

Der Auftragnehmer ist dafür verantwortlich, dass
sämtliche Prüfungen
entsprechend den gültigen Vorschriften und Normen
durchgeführt und
nachgewiesen werden. Der Auftragnehmer ist
verpflichtet, dem
Auftraggeber die Teilnahme an Prüfungen durch
rechtzeitige
Benachrichtigung zu ermöglichen.
Der Auftragnehmer ist außerdem verpflichtet, die
schriftlichen
Prüfzeugnisse dem Auftraggeber bis spätestens zur
Abnahme
auszuhändigen.

Zulassungsbescheide der Betonprüfstelle sind während
der gesamten
Bauzeit auf der Baustelle zur Einsicht vorzuhalten.
Alle erforderlichen
Prüfungen und Nachweise für die geforderten
Materialgüten
einschließlich der damit verbundenen Nebenkosten gehen
zu Lasten
des Auftragnehmers.

Wird auf Schalungen wird im Leistungsverzeichnis nicht
gesondert
Bezug genommen, sind die erforderlichen Schalungen mit
den
Einheitspreisen abgegolten.

Holzschalungen sind gleichbleibend feucht zu
halten,damit durch
Schwinden keine klaffenden Fugen entstehen und sich die
Schalungsbretter nicht verwerfen.

Gegen die Verwendung von Schalungsöl besteht kein
Einwand, sofern
keine Schäden, Verfärbungen und dergleichen entstehen.
Entstandene Schäden sind umgehend und vollständig auf
Kosten des
Auftragnehmers zu beseitigen.

Beim Einbau sind die Vorschriften und
Verlegeanleitungen des
Herstellerwerkes zu beachten; des weiteren die im
Zulassungsbescheid festgelegten Maßnahmen hinsichtlich
Druckfestigkeit zum Zeitpunkt des Aufbringens des
Ortbetons, der
Auflagertiefen, der Montageunterstützungen beim
Betoniervorgang
und dergleichen.

Die Forderungen der DIN 1045-3 zur Bauausführung sind
zu beachten
und einzuhalten. Nachbehandlung und Schutz des jungen
Betons
gemäß DIN 1045-3 Abs. 8.7 gehören zu den
Nebenleistungen und
werden nicht gesondert vergütet, wenn sie im
Leistungsverzeichnis
nicht gesondert erwähnt werden.

Betonierkanten sind zu brechen.
Unebenheiten mit mehr als 3 mm und Kiesnester sind
fachgerecht
nachzuarbeiten (Betonkosmetik).

PUTZARBEITEN
Für die Ausführung sind zu beachten:
- die Vorschriften der VOB
- DIN V 18550 Putz und Putzsysteme - Ausführung
- DIN 18350 Putz- und Stuckarbeiten
- die Verarbeitungsvorschriften des Herstellers /
Herstellerrichtlinien
- die allgemein anerkannten Regeln der Technik
- die besonderen technischen Vorbemerkungen

DIN V 18550 vom April 2005 regelt unter anderem:
- die Mindestputzdicken
- die Lage der Putzbewehrung
- die Mindesttemperaturen für Putzarbeiten
- die Mindestdruckfestigkeiten der Mörtel

DIN 18350 als ATV der VOB Teil C regelt unter anderem:
- Nebenleistungen und
- besondere Leistungen
- Aufmaß und Abrechnung

Erhärtungszeiten:
Sofern nichts anderes beschrieben, betragen die
Mindeststandzeiten
(Erhärtungszeiten) für Putzlagen 1 Tag je mm Putzdicke.

Technische Bedingungen
Vor der Durchführung der Putzarbeiten ist der
Putzuntergrund auf
seine Eignung zu überprüfen. Es ist Sache des
Auftragnehmers, alle
eventuellen Untergrundmängel vor Ausführung seiner
Leistung zu
reklamieren bzw. zu beheben. Eventuelle Bedenken sind
zusätzlich zu
den in der VOB, DIN 18363, Abschnitt 3.1.1 angeführten
Punkten
noch vor der Ausführung der Arbeiten schriftlich
vorzubringen.

Die Ausführung der Arbeiten erfolgt auf Gefahr des
Auftragnehmers.
Während der Verarbeitung und Trocknung darf die
Temperatur der
Luft, der zu verwendenden Materialien sowie des
Putzgrundes nicht
unter 5°C absinken.

Trifft der Auftragnehmer auf Vorleistungen (z.B.
Grundierungen)
anderer Unternehmer, verpflichtet er sich
eigenverantwortlich, sich die
entsprechenden Materialangaben zu besorgen, um die
Verträglichkeit
des Anstriches auf vorhandenem Untergrund zu
gewährleisten.
Insbesondere hat der Auftragnehmer darauf zu achten,
dass zu
schützende Bauteile wie Böden, Fenster, Beschläge etc.
abgedeckt
und abgeklebt werden und dass das Abdeckmaterial nach
Ausführung
der Leistung ohne Rückstände entfernt wird. Glasflächen
 sind
besonders sorgfältig abzudecken, abzukleben und zu
schützen. Der
Schutz bzw. das Abdecken von Flächen und Bauteilen ist
mit den
Einheitspreisen abgegolten, soweit in der
Leistungsbeschreibung
nichts anderes erwähnt ist.

Das Klammern, die Verwendung von Reißzwecken oder
ähnlichen
Befestigungsmitteln, die die abzudeckende Oberfläche
verletzen, ist
ausdrücklich untersagt.
Klebestreifen sind unverzüglich nach Beendigung der
Arbeiten zu
entfernen, bevor es zu Schädigungen des Anstriches an
Fenstern und
Türen kommen kann. Es sind geeignete Klebestreifen zu
verwenden,
die die Anstriche nicht anlösen bzw. schädigen.

Das Mauerwerk ist vor dem Putzauftrag von Staub und
Schmutz zu
reinigen und ggf. vollflächig vorzunässen.
Der frische Putzmörtel ist vor zu schneller Austrockung
 zu schützen
und nötigenfalls durch Benetzen mit Wasser feucht zu
halten.

Eingebaute Teile, die durch Mörtel verschmutzt werden,
sind sofort zu
reinigen.

Das Schließen von Leitungsschlitzen, Aussparungen, ist
mit den
Einheitspreisen abgegolten, sofern nicht gegenteiliges
ausgeschrieben
oder vereinbart wird.

*Hinweis*
Der Ausschreibung liegen die folgenden Zeichnungen
zugrunde, die in den Anlagen zum LV enthalten sind.

Lageplan

Bauzeichnungen
AF-GR-KG-03 Grundriss KG
AF-GR-EG-04 Grundriss EG Hauptgebäude
AF-GR-EG-05 Grundriss EG Nebengebäude
AF-GR-DG-06 Grundriss DG
AF-SN-AA-08.1 Schnitt A-A Hauptgebäude
AF-SN-AA-08.2 Schnitt B-B Hauptgebäude
AF-SN-CC-DD-09 Schnitte Nebengebäude
AF-AN-SW-NW-10 Ansicht Süd-West und Nord-West
AF-AN-NO-SO-11 Ansicht Nord-Ost und Süd-Ost
AF-AN-SW-SO-12 Ansichten Nebengebäude
AF-AB-AN-SO-13 Fachwerkgiebel Süd-Ost Abbruch
AF-AN-SO-14 Fachwerkgiebel Süd-Ost
AF-GR-EG-15 Grundriss EG Hauptgebäude mit Baugrube
AF-SN-AA-16 Schnitt A-A Hauptgebäude mit Baugrube

Details
AF-DE-DA-01 Drempel Hauptgebäude
AF-DE-FB-01 Fußboden auf Erdreich Hauptgebäude und
Anbau
AF-DE-TR-01 Eingangstreppe Straße Süd
AF-DE-TR-02 Eingangstreppe Giebel Ost Draufsicht +
Ansichten
AF-DE-TR-03 Eingangstreppe Giebel Ost Schnitte
AF-DE-TR-04 Stahltreppe Hintereingang

*Hinweis*
Zur Prüffähigkeit der Abrechnung gilt § 14 VOB/B.
Hierzu zählen insbesondere:
Die Abrechnung muss prüfbar und übersichtlich aufgebaut
 sein.
Bei der Rechnung muss die Gliederung einschließlich der
 Positionsnummern des Leistungsverzeichnisses
(Angebots) eingehalten werden.
Bei der Rechnung müssen die Bezeichnungen der
Vertragsbestandteile verwendet werden. Der Rechnung
müssen Mengenberechnungen, Zeichnungen und andere
Belege (z.B. gemeinsame Aufmaße, Lieferscheine) zum
Nachweis von Art und Umfang der erbrachten Leistung
beigefügt sein. Bei der Rechnung sind Änderungen und
Ergänzungen des Vertrages
besonders kenntlich zu machen.
Bei der Rechnung sind Änderungen und Ergänzungen des
Vertrages auf Verlangen getrennt abzurechnen

*Hinweis*
Die Vorbemerkungen zum Leistungsverzeichnis (Allgemeine
 und Besondere Hinweise) wurden zur Kenntnis genommen
und werden als Zusätzliche Technische
Vertragsbedingungen anerkannt.

.......................................................
........................
Datum  rechtsbindende Unterschrift  Stempel

### 01 Baustelleneinrichtung

*Hinweis*
Der AN legt innerhalb von 10 Kalendertagen nach
Auftragserteilung, mind. 3 Tage vor Arbeitsbeginn einen
 detaillierten Baustelleneinrichtungsplan vor, dieser
wird entsprechend dem Baufortschritt vom AN
aktualisiert.

*Hinweis*
Die Baustelle für sämtliche, in der
Leistungsbeschreibung aufgeführten Leistungen
einrichten vorhalten und räumen, gehört gemäß VOB Teil
C Allgemeine Regelungen für Bauarbeiten jeder Art DIN
18299 zu den Nebenleistungen und wird nicht gesondert
vergütet,
wenn diese Leistung in diesem Verzeichnis nicht
gesondert beschrieben ist.

#### 01.01 Baustelleneinrichtung und Schutzmaßnahmen

**01.01.1 Baustelle einrichten räumen**
STLB-Bau 2017-04 000
Baustelle für sämtliche, in der Leistungsbeschreibung
aufgeführten Leistungen einrichten und räumen.
Einheit: psch

**01.01.2 Baustelleneinr. vorhalten 2 Monate**
STLB-Bau 2017-04 000
Baustelleneinrichtung für sämtliche, in der
Leistungsbeschreibung aufgeführten Leistungen vorhalten
 (soweit in den Positionen die Vorhaltung nicht
gesondert beschrieben wird),
Vorhaltedauer 2 Monate.
Menge: 1,000 St

**01.01.3 Behelfsbrücke Fußgänger bis 5kN/m2 B bis 1,5m L 2-2,5m Anrampung einseitig L bis**
STLB-Bau 2017-04 000
Behelfsbrücke DIN 1072 für Baustelle, ohne offene
Fugen, mit rutschhemmender Oberfläche, über Verbau, für
 nichtöffentlichen Verkehr, Belastung bis 5 kN/m2,
Nutzbreite bis 1,5 m, Länge über 2 bis 2,5 m,
Höhenunterschied zwischen Gelände und Eingang ca. 60
cm, herstellen und räumen.
Menge: 1,000 St
Zuordnung: ++ 11.02.26

**01.01.4 Behelfsbrücke Fußgänger vorhalten 1 Mt.**
Behelfsbrücke DIN 1072 für Baustelle, ohne offene
Fugen, mit rutschhemmender Oberfläche, über Verbau, für
 nichtöffentlichen Verkehr, Belastung bis 5 kN/m2,
Nutzbreite bis 1,5 m, Länge über 2 bis 2,5 m,
Höhenunterschied zwischen Gelände und Eingang ca. 60
cm, vorhalten.
Vorhaltedauer 1 Monat
Menge: 1,000 St
Zuordnung: neu1 11.09.20

#### 01.02 Baustelleneinrichtung Abbruch Putz mit teerhaltigem Anstrich

**01.02.1 Boden Baugrube Folie**
*** Bedarfsposition mit GB
Boden des Arbeitsraums während des Abbruch mit Folie
auslegen zur Verhinderung von Kontaminierung der
Baugrubensohle mit schadstoffhalltigem Abfall,
Folie einbauen und räumen
Menge: 25,000 m2
Zuordnung: ++ 26.02.26

**01.02.2 Bespannung Bauzaun**
*** Bedarfsposition mit GB
STLB-Bau 2017-04 000
einseitige staubdichte Bespannung für
Bauzaun/Schutzzaun für Schadstoffsanierung.
anbringen und räumen.
Menge: 40,000 m2
- 38,000, Zuordnung: neu1 26.02.26
- 2,000, Zuordnung: neu2 26.02.26

**01.02.3 Schwarz-Weiß-Anlage einrichten räumen**
*** Bedarfsposition mit GB
STLB-Bau 2017-04 000
Schwarz-Weiß-Anlage für Personen, bestehend aus dem
Weißbereich zum Umkleiden und Ablegen der
Straßenkleidung, dem Nassbereich mit Toiletten, Dusch-
und Waschanlagen, dem Schwarzbereich für kontaminierte
Arbeitskleidung, einschl. der erforderlichen
Installationen und Verbindungsleitungen zum Behälter
der niedrigkontaminierten Abwässer, Ausführung als
Container, einrichten und räumen.
Menge: 1,000 St

**01.02.4 Schutzanzug Typ5 Einweg**
*** Bedarfsposition mit GB
STLB-Bau 2017-04 000
Schutzanzug für Dritte bei Begehungen vor und während
des Abbruchs von gefährlichen Schadstoffen:
Atemschutz als FFP2-Maske, Zertifizierter
Einweg-Schutzanzug für Dritte, Chemikalienschutzanzug
Typ 5, Kategorie 3 nach EG-Richtlinie 89/689 EWG,
staubdicht mit Kapuze und Bündchen, Schutzhandschuhe
aus Kunststoff EG-Kategorie II einschl. Überziehschuhe
liefern, vorhalten, nach Benutzung entsorgungsgerecht
verpacken, zur Sammelstelle transportieren, einschl.
Entsorgung des Filters und anderer anlagenspezifischer
Abfallstoffe.
Entsorgungsnachweis ist erforderlich
Menge: 5,000 St

**01.02.5 Schutzanzug Typ5 Einweg**
*** Bedarfsposition mit GB
STLB-Bau 2017-04 000
Schutzanzug für Dritte bei Begehungen, Schutzhandschuhe
 aus Kunststoff EG-Kategorie II, Überziehschuhe,
liefern, vorhalten, nach Benutzung entsorgungsgerecht
verpacken, zur
Sammelstelle transportieren, einschl. Entsorgung des
Filters und anderer anlagenspezifischer Abfallstoffe.
Entsorgungsnachweis ist erforderlich
Menge: 5,000 St

**01.02.6 Industriesauger liefern, räumen**
*** Bedarfsposition mit GB
STLB-Bau 2017-04 000
Industriesauger, BIA-geprüft, für die Reinigungs- und
Demontagearbeiten, zum Absaugen von Deckenflächen,
Holzoberfächen, Mauerwerksflächen, Säubern von
Bruchkanten etc.
incl. Vorhalten, Umsetzen nach Bauablauf, fachgerechte
Filterwechsel, Wartung und Beseitigen der Filter
Fassungsvermögen: ca. 42 l
Kategorie: K 1
Schutzart: Staubklasse H
Menge: 1,000 St

### 02 Erd- und Abbrucharbeiten

#### 02.01 Abbruch Befestigungen

**02.01.1 Pflasterbelag Betonpflaster D 60mm Hoffläche abbrechen**
STLB-Bau 2017-04 084
Abbruch des Pflasterbelages außen, aus Betonpflaster,
Dicke 60 mm, einschl. Bettung aus
Brechsand-Splitt-Gemisch, Dicke 4 cm, in Hofflächen,
Erschwernis gemäß Vorbemerkungen,
Abbruch von Hand/mit handgeführten Kleingeräten,
Ausführung erschütterungsarm DIN 4150, ohne
Wasserfreisetzung,
aufgenommene Stoffe zur Entsorgung sortieren, sammeln,
Abfall ist nicht gefährlich, Zuordnung nach
Haufwerksbeprobung,
Mengenermittlung nach Aufmaß.
die Entsorgung wird gesondert vergütet.
Menge: 11,000 m2
- 10,120, Zuordnung: neu1 11.02.26
- 0,880, Zuordnung: neu2 11.02.26
- 0,000, Zuordnung: neu3 11.02.26

**02.01.2 Pflasterbelag Betonpflaster D 80mm Geh- und Radwege aufnehmen**
STLB-Bau 2017-04 084
Abbruch des Pflasterbelages außen, aus Betonpflaster,
Dicke 80 mm, einschl. Bettung aus
Brechsand-Splitt-Gemisch, Dicke 4 cm, in Geh- und
Radwegen,
Erschwernis gemäß Vorbemerkungen,
Abbruch von Hand/mit handgeführten Kleingeräten,
Ausführung erschütterungsarm DIN 4150, ohne
Wasserfreisetzung,
aufgenommene Stoffe zur Wiederverwendung sortieren,
wiederverwendbare Stoffe seitlich lagern, nicht
wiederverwendbare Stoffe zur Entsorgung sortieren,
sammeln,
Abfall ist nicht gefährlich, Zuordnung nach
Haufwerksbeprobung,
Mengenermittlung nach Aufmaß.
die Entsorgung wird gesondert vergütet.
Ausführung am Giebel, vor dem Geldautomatenraum
Menge: 7,000 m2
- 6,750, Zuordnung: neu1 11.02.26
- 0,250, Zuordnung: neu2 11.02.26
- 0,000, Zuordnung: neu3 11.02.26

**02.01.3 Pflasterbelag Pflasterklinker D 60mm Geh- Radweg aufnehmen**
STLB-Bau 2017-04 084
Abbruch des Pflasterbelages außen, aus Pflasterklinker,
 Dicke 60 mm, einschl. Bettung aus
Brechsand-Splitt-Gemisch, Dicke 4 cm, in Geh- und
Radwegen
Erschwernis gemäß Vorbemerkungen,
Abbruch von Hand/mit handgeführten Kleingeräten,
Ausführung erschütterungsarm DIN 4150, ohne
Wasserfreisetzung,
aufgenommene Stoffe zur Wiederverwendung sortieren,
wiederverwendbare Stoffe seitlich lagern, nicht
wiederverwendbare Stoffe zur Entsorgung sortieren,
sammeln,
Abfall ist nicht gefährlich, Zuordnung nach
Haufwerksbeprobung
Mengenermittlung nach Aufmaß.
Die Entsorgung wird gesondert vergütet.
Menge: 21,000 m2
- 20,520, Zuordnung: neu1 11.02.26
- 0,480, Zuordnung: neu2 11.02.26

**02.01.4 Zulage zum Abbruch Pflasterklinker Verlegung in Beton**
*** Bedarfsposition mit GB
STLB-Bau 04-2017 084
Zulage zum Abbruch der vorbeschriebenen
Pflasterklinker, Dicke 60 mm, bei Verlegung in Beton,
Erschwernis gemäß Vorbemerkungen,
Abbruch von Hand/mit handgeführten Kleingeräten,
Ausführung erschütterungsarm DIN 4150, ohne
Wasserfreisetzung,
aufgenommene Stoffe zur Entsorgung sortieren,
Abfall ist nicht gefährlich, Zuordnung nach
Haufwerksbeprobung,
Mengenermittlung nach Aufmaß.
Die Entsorgung wird gesondert vergütet.
Menge: 21,000 m2
Zuordnung: ++ 11.02.26

**02.01.5 Befest.Fläche Beton Hoffläche abbrechen**
STLB-Bau 2017-04 084
Abbruch der befestigten Fläche aus unbewehrtem Beton,
Normalbeton, in Hofflächen, Abbruchdicke 'ca. 15' cm,
Erschwernis gemäß Vorbemerkungen,
Erschwernis gemäß Vorbemerkungen,
Abbruch von Hand/mit handgeführten Kleingeräten,
Ausführung erschütterungsarm DIN 4150, ohne
Wasserfreisetzung,
aufgenommene Stoffe zur Entsorgung sortieren, sammeln,
Abfall ist nicht gefährlich, schadstoffbelastet,
Zuordnung nach Haufwerksbeprobung, vermuteter
Schadstoff Sulfat,
Mengenermittlung nach Aufmaß.
Die Entsorgung wird gesondert vergütet.
Menge: 34,000 m2
- 33,600, Zuordnung: neu1 11.02.26
- 0,400, Zuordnung: neu2 11.02.26
- 0,000, Zuordnung: neu3 11.02.26

**02.01.6 Pflasterbelag Naturstein-Kleinpflaster D 45mm Gehweg aufnehmen**
STLB-Bau 2017-04 084
Abbruch des Pflasterbelages außen, aus
Naturstein-Kleinpflaster, Dicke 45 mm, einschl. Bettung
 aus Kiessand, Dicke 4 cm, in Gehwegen, Ausführung in
Teilflächen
Erschwernis gemäß Vorbemerkungen,
Abbruch von Hand/mit handgeführten Kleingeräten,
Ausführung erschütterungsarm DIN 4150, ohne
Wasserfreisetzung,
aufgenommene Stoffe zur Wiederverwendung sortieren,
wiederverwendbare Stoffe seitlich lagern, nicht
wiederverwendbare Stoffe zur Entsorgung sortieren,
sammeln,
Abfall ist nicht gefährlich, Zuordnung nach
Haufwerksbeprobung
Mengenermittlung nach Aufmaß.
Die Entsorgung wird gesondert vergütet.
Menge: 4,000 m2
Zuordnung: ++ 11.02.26

**02.01.7 Schicht Baustoffgemisch FSS-Baustoffgemisch Geh- Radweg abbrechen**
*** Bedarfsposition mit GB
STLB-Bau 2017-04 084
Abbruch der Schicht Baustoffgemisch für
Frostschutzschicht, in Geh- und Radwegen,
Abbruchdicke '20' cm, Erschwernis gemäß Vorbemerkungen,
Abbruch von Hand/mit handgeführten Kleingeräten,
Ausführung erschütterungsarm DIN 4150, ohne
Wasserfreisetzung, aufgenommene Stoffe zur Entsorgung
sortieren, sammeln,
Abfall ist nicht gefährlich, Zurodnung nach
Haufwerksbeprobung, Mengenermittlung nach Aufmaß,
die Entsorgung wird gesondert vergütet.
Menge: 146,000 m2
- 73,000, Zuordnung: ++ 11.02.26
- 73,000, Zuordnung: ++ 11.02.26

**02.01.8 Kantenstein Naturstein aufnehmen**
STLB-Bau 2017-04 084
Abbruch des Kantensteins aus Naturstein, im Rahmen
einer Teilabbruchmaßnahme, Form Form EF 5/20, einschl.
Fundament aus Beton und einseitige Rückenstütze,
Bettungsdicke 10 cm, Dicke der Rückenstütze 10 cm,
Erschwernis gemäß Vorbemerkungen,
Abbruch von Hand/mit handgeführten Kleingeräten,
Ausführung erschütterungsarm DIN 4150, ohne
Wasserfreisetzung,
aufgenommene Stoffe zur Wiederverwendung sortieren,
wiederverwendbare Stoffe seitlich lagern, nicht
wiederverwendbare Stoffe sammeln, im Behälter des AN
lagern,
Abfall ist nicht gefährlich, Mengenermittlung nach
Aufmaß,
die Entsorgung wird gesondert vergütet.
Ausführung an der Einfassung der Grundstücksgrenze zum
Klinkerpflaster
Menge: 2,000 m
- 8,000, Zuordnung: ++ 11.02.26
- 2,000, Zuordnung: ++ 11.02.26
- 2,000, Zuordnung: ++ - 11.02.26
- 5,000, Zuordnung: ++ - 11.02.26
- 1,000, Zuordnung: ++ - 11.02.26

**02.01.9 Bordstein Beton abbrechen EF5/20**
STLB-Bau 2017-04 084
Abbruch des Kantensteins aus Beton, Form EF 5/20,
einschl. Fundament aus Beton und einseitige
Rückenstütze, Bettungsdicke 10 cm,
Erschwernis gemäß Vorbemerkungen,
Abbruch von Hand/mit handgeführten Kleingeräten,
Ausführung erschütterungsarm DIN 4150, ohne
Wasserfreisetzung,
aufgenommene Stoffe zur Entsorgung sortieren, sammeln,
Abfall ist nicht gefährlich, Zurodnung nach
Haufwerksbeprobung, Mengenermittlung nach Aufmaß,
die Entsorgung wird gesondert vergütet.
Menge: 22,000 m
- 22,000, Zuordnung: neu1 11.02.26
- 0,000, Zuordnung: neu2 11.02.26

**02.01.10 Teilabbruch ehemalige Abwassergrube**
STLB-Bau 2017-04 084
Ehemalige Abwassergrube aus Beton, Abdeckung ca. 60*60
cm
bis ca. 80 cm bis unter OK Gelände abbrechen, Boden der
 Grube durchstoßen.
Verfüllen mit auf dem Grundstück ausgebauten
schadstofffreien Abbruchstoffen bzw. Boden
aufgenommene Stoffe zur Entsorgung sortieren, sammeln,
Abfall ist nicht gefährlich, Zurodnung nach
Haufwerksbeprobung, Mengenermittlung nach Aufmaß,
die Entsorgung wird gesondert vergütet.
Menge: 1,000 St
- 2,000, Zuordnung: ++ 11.02.26
- 1,000, Zuordnung: ++ - 11.02.26

**02.01.11 Stufe Beton H 20cm B 30cm L 60cm abbrechen**
STLB-Bau 2017-04 084
Abbruch der Stufe, aus unbewehrtem Beton, Normalbeton,
Höhe 20 cm, Breite 30 cm, Länge 60 cm, einschl.
Mörtelbett,
Erschwernis gemäß Vorbemerkungen,
Abbruch von Hand/mit handgeführten Kleingeräten,
Ausführung erschütterungsarm DIN 4150,
aufgenommene Stoffe zur Entsorgung sortieren, sammeln,
Abfall ist nicht gefährlich, Zurodnung nach
Haufwerksbeprobung, Mengenermittlung nach Aufmaß,
die Entsorgung wird gesondert vergütet.
Menge: 1,000 St
- 0,010, Zuordnung: ++ 26.02.26
- 0,990, Zuordnung: ++ 26.02.26

**02.01.12 Entwässerungsrinneaufnehmen, seitlich lagern**
STLB-Bau 2017-04 009
Entwässerungsrinne für Oberflächenwasser DIN EN 1433
und DIN 19580, Nennweite 150 mm, aus Polymerbeton,
Kastenrinne, U-Querschnitt, mit Abdeckung aus
verzinktem Stahl, als Stegrost, einschl. Fundament aus
Normalbeton C 12/15 DIN EN 206, DIN 1045-2.
ausbauen, zur Wiederverwendung seitlich lagern,
nicht wiederverwendbare Stoffe sammeln, im Behälter des
 AN lagern,
Abfall ist nicht gefährlich, nicht schadstoffbelastet,
die Entsorgung wird gesondert vergütet.
Mengenermittlung nach Aufmaß.
Menge: 3,000 m
Zuordnung: ++ 26.02.26

#### 02.02 Baustelleneinrichtung Schutz und Verbau

**02.02.1 Senkrechter Normverbau Baugrube herstellen rückbauen H 2 m GW**
STLB-Bau 2017-04 006
Regelausführung des Senkrechten Verbaus (Senkrechter
Normverbau) DIN 4124 für Baugrube, herstellen und
wieder rückbauen, Höhe bis 2  m, eine Bodengruppe,
Bodengruppe 1 Auffüllung im wesentlichen aus Mittel-
und Feinsanden mit Anteilen an Bauschuttresten
von 5-10%.
Ausführung entlang der Kelleraußenwand des
Hauptgebäudes
Menge: 23,000 m
- 18,210, Zuordnung: neu1 11.02.26
- 4,000, Zuordnung: Treppe Straße 11.02.26
- 0,790, Zuordnung: neu3 02.03.26
- 0,000, Zuordnung: neu4 02.03.26

**02.02.2 Senkrechter Normverbau Baugrube vorhalten H 2m**
STLB-Bau 2017-04 006
Regelausführung des Senkrechten Verbaus (Senkrechter
Normverbau) DIN 4124 für Baugrube, vorhalten, Höhe bis
2 m,
Vorhaltedauer '1 Monat
Menge: 23,000 m
- 19,000, Zuordnung: ++ 11.02.26
- 4,000, Zuordnung: ++ 02.03.26

#### 02.03 Erdarbeiten

**02.03.1 Baugelände abräumen Aufwuchs Wurzelwerk H 50-100cm**
STLB-Bau 2017-04 003
Baugelände abräumen, von Aufwuchs einschl. Wurzelwerk,
in Teilflächen, Bewuchshöhe bis 50 cm, Schlagabraum
häckseln und laden.
Abstimmung der zu räumenden Flächen mit dem AG vor
Ausführung.
(Ausführung am Giebel in einer Breite von 1,5 m)
Menge: 19,500 m2
- 19,500, Zuordnung: am Giebel 26.02.26
- 0,000, Zuordnung: neu2 26.02.26
- 0,000, Zuordnung: neu3 26.02.26

**02.03.2 Oberboden abtragen laden fördern lagern BG1 Abtrag-D 30-40cm 0,75km**
STLB-Bau 2017-04 003
Oberboden, profilgerecht abtragen, laden, fördern und
auf der Baustelle geordnet lagern, Bodengruppe 1 DIN
18915 (organisch),
eine Bodengruppe, Bodengruppe 1 OH DIN 18196 (grob- bis
 gemischtkörniger Boden mit Beimengungen humoser Art),
Abtragsdicke über 30 bis 40 cm,
Mengenermittlung nach Aufmaß an der Entnahmestelle.
Menge: 7,800 m3
- 7,800, Zuordnung: neu1 26.02.26
- 0,000, Zuordnung: neu2 26.02.26

**02.03.3 Boden Baugrube lösen laden transp.unterkellert, Verbau**
Boden für Baugrube, nach Abbruch der
Flächenbefestigung, profilgerecht lösen,
an den unterkellerten Außenwänden des Hauptgebäudes,
bis zur OK der Fundamente,
in Baugruben, mit Verbau, Aushubtiefe bis 2 m, Verbau
wird gesondert vergütet
laden, transportieren und Entsorgung werden gesondert
vergütet,
Abfall ist nicht gefährlich,
eine Bodengruppe, Bodengruppe 1 Auffüllung im
wesentlichen aus Mittel- und Feinsanden mit Anteilen an
 Bauschuttresten von 5-10%.
Mengenermittlung nach Aufmaß an der Entnahmestelle
Ausführung einschl. des erforderlichen Aushubs für die
neue Treppenfundamente an der Traufseite Straße
Menge: 33,000 m3
- 27,360, Zuordnung: neu1 26.02.26
- 5,400, Zuordnung: + Treppe 26.02.26
- 0,240, Zuordnung: neu3 02.03.26

**02.03.4 Boden Baugrube lösen laden transp. nicht unterkellert**
Boden für Baugrube, nach Abbruch der Flächenbefestigung
 und Abtrag des Oberbodens, profilgerecht lösen,
an den nichtunterkellerten Außenwänden des
Hauptgebäudes, des Anbaus und des Nebengebäudes,
mit geböschten Wänden, Aushubtiefe 0,5 bis 0,8 m,
laden, transportieren und Entsorgung werden gesondert
vergütet, Abfall ist nicht gefährlich,
eine Bodengruppe, Bodengruppe 1 Auffüllung im
wesentlichen aus Mittel- und Feinsanden mit Anteilen an
 Bauschuttresten von 5-10%.
Mengenermittlung nach Aufmaß an der Entnahmestelle
Ausführung einschl. des erforderlichen Aushubs für die
neue Treppenfundamente an der Traufseite Hof und der
Giebelseite
Menge: 19,500 m3
- 0,000, Zuordnung: 39 m Länge nicht unt 26.02.26
- 19,110, Zuordnung: neu2 26.02.26
- 0,390, Zuordnung: neu3 26.02.26

**02.03.5 Boden liefern einbauen verdichten Baugrube mit Verbau**
STLB-Bau 2017-04 002
Füllboden gesiebt, liefern, profilgerecht einbauen und
verdichten, in Baugruben, mit Verbau (der Verbau wird
im Zuge der Arbeiten zurückgebaut),
mit einer Bodengruppe, ohne Bauschuttanteile,
Frostschutzklasse nach ZTV E-Stb 09 F1- nicht
frostempfindlich
Einbauhöhe bis 2 m, Verdichtungsgrad mind. DPr 0,98.
Einstufung nach gemäß EBV BM/BG BM-0* Anl. 1 Tab. 3:
BM-F0
Mengenermittlung nach Aufmaß in eingebautem Zustand
Menge: 33,000 m3
- 27,500, Zuordnung: neu1 26.02.26
- 0,000, Zuordnung: neu2 26.02.26
- 5,500, Zuordnung: ++ 02.03.26

**02.03.6 Boden liefern einbauen verdichten Baugrube**
STLB-Bau 2017-04 002
Füllboden gesiebt, liefern, profilgerecht einbauen und
verdichten, in Baugruben,
mit einer Bodengruppe, ohne Bauschuttanteile,
Frostschutzklasse nach ZTV E-Stb 09 F1- nicht
frostempfindlich
Einbauhöhe bis 0,8 m, Verdichtungsgrad mind. DPr 0,98.
Einstufung nach gemäß EBV BM/BG BM-0* Anl. 1 Tab. 3:
BM-F0
Mengenermittlung nach Aufmaß in eingebautem Zustand
Menge: 19,500 m3
- 19,500, Zuordnung: neu1 26.02.26
- 0,000, Zuordnung: neu2 26.02.26

**02.03.7 Planum Abweichung +/-2cm Verdichtungsnachweis**
STLB-Bau 2017-04 002
Planum auf verfüllter Arbeitsraumoberfläche herstellen,
 zulässige Abweichung von der Sollhöhe +/- 2 cm,
Verformungsmodul mind. EV2 100 MPa, mit
Verdichtungsnachweis.
Menge: 53,500 m2
- 18,200, Zuordnung: neu1 26.02.26
- 35,100, Zuordnung: neu2 26.02.26
- 0,200, Zuordnung: neu3 26.02.26

#### 02.04 Schutz Leitungen

**02.04.1 Boden Suchgraben lösen lagern T bis 2m**
*** Bedarfsposition mit GB
STLB-Bau 2017-04 002
Boden für Suchgraben nach Abtrag der
Oberflächenbefestigung zur Freilegung von Kabeln und
Leitungen profilgerecht lösen, seitlich lagern, mit
geböschten Wänden, Aushubtiefe bis 2 m, Lagerungsdichte
 mitteldicht, Mengenermittlung nach Aufmaß an der
Entnahmestelle.
Ausführung nach besonderer Aufforderung durch den AG
Menge: 6,000 m3
- 1,000, Zuordnung: ++ 26.02.26
- 5,000, Zuordnung: ++ 26.02.26

**02.04.2 Boden Suchgraben verfüllen verdichten T bis 1,5m**
*** Bedarfsposition mit GB
STLB-Bau 2017-04 002
Boden für Suchgraben nach Abtrag der
Oberflächenbefestigung zur Freilegung von Kabeln und
Leitungen seitlich lagernd, verfüllen, verdichten,
Ausführung nach besonderer Anordnung das AG
Menge: 6,000 m3
Zuordnung: ++ 26.02.26

**02.04.3 Leitung unter Spannung sichern T bis 1,5m**
STLB-Bau 2017-04 002
Kabel unter Spannung, sichern, Niederspannungskabel,
erdverlegt, Tiefe der Leitungsachse unter Gelände bis
1,5 m.
Menge: 2,000 m
Zuordnung: ++ 26.02.26

**02.04.4 Rohr Kunststoff abwasserführend sichern AD 100-200mm T bis 1,5m**
STLB-Bau 2017-04 002
Rohrleitung aus Kunststoff, abwasserführend, sichern,
Außendurchmesser über 100 bis 200 mm, Tiefe der
Leitungsachse unter Gelände bis 1,5 m.
Menge: 3,000 m
- 4,000, Zuordnung: ++ 26.02.26
- 1,000, Zuordnung: ++ - 26.02.26

**02.04.5 Fernmeldekabel in Betrieb sichern T bis 1,5m**
STLB-Bau 2017-04 002
Kabel in Betrieb, sichern, Fernmeldekabel, erdverlegt,
Tiefe der Leitungsachse unter Gelände bis 1,5 m.
Menge: 3,000 m
Zuordnung: ++ 26.02.26

**02.04.6 Rohr unter Gasdruck sichern L 10-20m T bis 1,75m**
STLB-Bau 2017-04 002
Rohrleitung unter Gasdruck, sichern, Länge der
Sicherungsstrecke über 10 bis 20 m, Tiefe der
Leitungsachse unter Gelände bis 1,5 m.
Menge: 2,000 m
Zuordnung: ++ 26.02.26

**02.04.7 Sicherung Schacht Beton-/Stahlbetonfertigteile**
STLB-Bau 2017-04 009
vorhandener Schacht aus Beton-/Stahlbetonfertigteilen
DIN EN 1917, DIN V 4034-1, Typ 2, rund,
lichte Schachttiefe über 1,5 bis 2 m,
während der Erd- und Abdichtungsarbeiten sichern
Menge: 1,000 St
Zuordnung: ++ 26.02.26

#### 02.05 Entsorgung Boden und Aufwuchs

*Hinweis*
Für die nachfolgend beschriebene Entsorgung sind durch
den AN spätetestens mit der Schlussrechnung
Entsorgungsnachweise gemäß Nachweisverordnung
vorzulegen,

*Hinweis*
Die Entsorgung wird nach Wiegeschein abgerechnet, wenn
in der jeweiligen  Positionen nichts anderes
beschrieben ist.
Die Entsorgungsleistung beeinhaltet immer die Leistungs
 des Aufnehmens und des Transports sowie ggf.
erforderliche Verpackung bzw. luftdichte Verpackung,
Zerkleinerung, abgedeckte Lagerung und abgedeckter
Transport entsprechend der gesetzlichen
Bestimmungen und der Anforderungen des Arbeitsschutzes.

**02.05.1 Untersuchung Abfalldeklaration Boden**
STLB-Bau 2017-04 087
DA_Boden_EBV_Anl1Tab4
Beprobung und Analytik zur Deklaration von Bodenaushub
Probenahme in Anlehnung an LAGA PN 98,
Analytikumfang gemäß Anlage 1 Tab. 4
Ersatzbaustoffverordnung (EBV).
Mindestuntersuchungsprogramm für Boden bei
unspezifischem Verdacht,
Menge: 1,000 St

**02.05.2 Entsorgung Boden BM-0, BM-0*, BM-F0* EBV**
STLB-Bau 04-2017 087 TB
Entsorgung Boden bis BM-0, BM-0* oder BM-F0* gemäß EBV
BM/BG Anl. 1 Tab. 3
Bau- und Abbruchabfälle, Boden, Steine und Baggergut,
nicht gefährlich,
mit mineralischen Fremdbestandteilen aus Bauschutt oder
 sonstigen mineralischen Stoffen,
mit LKW des AN transportieren, entsorgen, zur Anlage
nach Wahl des AN,
Anlage (Bezeichnung/Ort)
'....................................................'
vom Bieter einzutragen,
die Entsorgungsgebühren werden vom AN übernommen.
Entsorgungsnachweis erforderlich
Abrechnung nach Aufmass an der Entnahmestelle
Menge: 52,500 m3
- 0,000, Zuordnung: neu1 26.02.26
- 52,500, Zuordnung: neu2 26.02.26

**02.05.3 Zulage Entsorgung Boden BM-F1 EBV**
*** Bedarfsposition mit GB
STLB-Bau 04-2017 087 TB
Zulage Entsorgung Boden bis BM-F1 gemäß EBV BM/BG Anl.
1 Tab. 3
Bau- und Abbruchabfälle, Boden, Steine und Baggergut,
nicht gefährlich,
mit mineralischen Fremdbestandteilen aus Bauschutt oder
sonstigen mineralischen Stoffen,
mit LKW des AN transportieren, entsorgen, zur Anlage
nach Wahl des AN,
Anlage (Bezeichnung/Ort)
'....................................................'
vom Bieter einzutragen,
die Entsorgungsgebühren werden vom AN übernommen.
Entsorgungsnachweis erforderlich
Abrechnung nach Aufmass an der Entnahmestelle
Menge: 10,000 m3
Zuordnung: ++ 26.02.26

**02.05.4 Zulage Entsorgung Boden BM-F2 EBV**
*** Bedarfsposition mit GB
STLB-Bau 04-2017 087 TB
Zulage Entsorgung Boden bis BM-F2 gemäß EBV BM/BG Anl.
1 Tab. 3
Bau- und Abbruchabfälle, Boden, Steine und Baggergut,
nicht gefährlich,
mit mineralischen Fremdbestandteilen aus Bauschutt oder
sonstigen mineralischen Stoffen,
mit LKW des AN transportieren, entsorgen, zur Anlage
nach Wahl des AN,
Anlage (Bezeichnung/Ort)
'....................................................'
vom Bieter einzutragen,
die Entsorgungsgebühren werden vom AN übernommen.
Entsorgungsnachweis erforderlich
Abrechnung nach Aufmass an der Entnahmestelle
Menge: 10,000 m3
Zuordnung: ++ 26.02.26

**02.05.5 Zulage Entsorgung Boden BM-F3 EBV**
*** Bedarfsposition mit GB
STLB-Bau 04-2017 087 TB
Zulage Entsorgung Boden bis BM-F3 gemäß EBV BM/BG Anl.
1 Tab. 3
Bau- und Abbruchabfälle, Boden, Steine und Baggergut,
nicht gefährlich,
mit mineralischen Fremdbestandteilen aus Bauschutt oder
sonstigen mineralischen Stoffen,
mit LKW des AN transportieren, entsorgen, zur Anlage
nach Wahl des AN,
Anlage (Bezeichnung/Ort)
'....................................................'
vom Bieter einzutragen,
die Entsorgungsgebühren werden vom AN übernommen.
Entsorgungsnachweis erforderlich
Abrechnung nach Aufmass an der Entnahmestelle
Menge: 10,000 m3
Zuordnung: ++ 26.02.26

**02.05.6 Zulage Abfall gefährlich AVV170503* schadstoffbelastet**
*** Bedarfsposition mit GB
STLB-Bau 2017-04 087
Zulage für Entsorgung von Boden,
Steine und Baggergut, gefährlich, Abfallschlüssel nach
AVV (Abfallverzeichnis-Verordnung) 170503* Boden und
Steine,
schadstoffbelastet, Zuordnung nach Haufwerksbeprobung,
vermuteter Schadstoffe Sulfat, Kohlenwasserstoffe, PAK,
laden, mit LKW des AN transportieren, entsorgen,
zum Lager/zur Anlage nach Wahl des AN,
Anlage (Bezeichnung/Ort)
'....................................................'
vom Bieter einzutragen,
Entsorgungsnachweis gemäß Nachweisverordnung ist
erforderlich, die Entsorgungsgebühren werden vom AN
übernommen.
Abrechnung nach Aufmass an der Entnahmestelle
Menge: 10,000 m3
Zuordnung: ++ 26.02.26

**02.05.7 Abfall nicht gefährlich AVV200201 nicht schadstoffbelastet LKW AN transp. entsor**
STLB-Bau 2017-04 087
Siedlungsabfälle, Garten- und Parkabfälle,
nicht gefährlich, Abfallschlüssel nach AVV
(Abfallverzeichnis-Verordnung) 200201 biologisch
abbaubare Abfälle,
nicht schadstoffbelastet,
transportieren, entsorgen,
Anlage (Bezeichnung/Ort)
'....................................................'
vom Bieter einzutragen,
die Entsorgungsgebühren werden vom AN übernommen.
Abrechnung nach Wiegeschein
Menge: 8,000 t
Zuordnung: ++ 26.02.26

#### 02.06 Vorbereitende Arbeiten

**02.06.1 Untersuchung Anstrichstoff Abfalldeklaration PAK und Asbest**
STLB-Bau 2017-04 087
Untersuchung zur Abfalldeklaration nach LAGA-Merkblatt
20, Tabelle II.1.4-1 Mindestuntersuchungsprogramm für
Bauschutt vor der Aufbereitung bei unspezifischem
Verdacht, Untersuchung im Feststoff aus Behältern
Untersuchung des Abdichtungsstoffes auf Teergehalt
(PAK) und Asbest
Menge: 2,000 St
Zuordnung: ++ 27.02.26

**02.06.2 Untersuchung Abfalldeklaration**
STLB-Bau 2017-04 087
Untersuchung zur Abfalldeklaration nach LAGA-Merkblatt
20, Tabelle II.1.4-1 Mindestuntersuchungsprogramm für
Bauschutt vor der Aufbereitung bei unspezifischem
Verdacht, Untersuchung im Feststoff aus Behältern.
Menge: 2,000 St

#### 02.07 Abbruch am Sockel oberhalb Gelände (MW und Feldstein)

**02.07.1 Trennschnitt fräsen Putz auf Mauerwerk Schnitt-T bis 30mm v.Hand nicht schads**
*** Bedarfsposition mit GB
Trennschnitt, durch Fräsen, Untergrundfläche senkrecht,
aus Putz auf Mauerwerk, Schnitttiefe bis 30 mm,
Abbruch von Hand/mit handgeführten Kleingeräten,
Ausführung im Freien,
Ausführung erschütterungsarm DIN 4150,
ohne Untergrundbeschädigung, ohne Wasserfreisetzung,
Abfall ist nicht gefährlich, nicht schadstoffbelastet,
Mengenermittlung nach Aufmaß.
Ausführung aussen am Übergang vom Sockel zum
Fassadenputz
Menge: 58,000 m
Zuordnung: neu1 27.02.26

**02.07.2 Fliesen/Platten Sockel H 70mm Fliese/Pl. D 10-15mm abbrechen**
STLB-Bau 2017-04 084
Abbruch von Fliesen/Platten an Sockel, Höhe bis 0,8 m,
aus Spaltplatten, kleinformatig, Dicke über 10 bis 15
mm, einschl. Mörtelbett, einschl. Entfernen von
Kleberesten/Mörtelresten, Bettungsdicke 2 cm,
Ausführung im Freien, Erschwernis gemäß
Vorbemerkungen,
Abbruch von Hand/mit handgeführten Kleingeräten,
Ausführung erschütterungsarm DIN 4150, ohne
Wasserfreisetzung, ohne Untergrundbeschädigung,
aufgenommene Stoffe sammeln,
Abfall ist nicht gefährlich, Mengenermittlung nach
Aufmaß.
Die Entsorgung wird gesondert vergütet.
Menge: 11,000 m2
- 9,880, Zuordnung: neu1 26.02.26
- 1,000, Zuordnung: neu2 26.02.26
- 0,120, Zuordnung: neu3 26.02.26

**02.07.3 Putz Sockel H bis 0,7m abbrechen D 3 cm v.Hand**
STLB-Bau 2017-04 084
Abbruch von Putz an Sockel, außen, Höhe bis 0,7 m,
Kalkzement-Putzmörtel, ohne Putzträger,
Abbruchdicke '3' cm, Erschwernis gemäß Vorbemerkungen,
Abbruch von Hand/mit handgeführten Kleingeräten,
Ausführung erschütterungsarm DIN 4150, ohne
Wasserfreisetzung, ohne Untergrundbeschädigung,
aufgenommene Stoffe zur Entsorgung sortieren, sammeln,
Abfall ist nicht gefährlich, Mengenermittlung nach
Aufmaß,
die Entsorgung wird gesondert vergütet.
Menge: 20,000 m2
- 5,083, Zuordnung: Giebel Ost 26.02.26
- 5,280, Zuordnung: Anbau Straße 26.02.26
- 0,560, Zuordnung: Anbau Hof 26.02.26
- 5,490, Zuordnung: Traufe Hof 26.02.26
- 3,400, Zuordnung: Giebel West 26.02.26
- 0,187, Zuordnung: neu2 26.02.26

**02.07.4 Kellerlichtschacht Klinker B 80cm H 60cm T 25cm abbrechen**
*** Bedarfsposition mit GB
STLB-Bau 2017-04 084
Abbruch des Kellerlichtschachts aus Mauerwerk aus
Klinker, Breite 80 cm, Höhe 60 cm, Tiefe 25 cm,
einschl. Putz, einseitig, im Rahmen einer
Teilabbruchmaßnahme,
Abbruchdicke '15' cm, einschl. Boden
Erschwernis gemäß Vorbemerkungen,
Abbruch von Hand/mit handgeführten Kleingeräten,
Ausführung erschütterungsarm DIN 4150, ohne
Wasserfreisetzung,
aufgenommene Stoffe zur Entsorgung sortieren, sammeln,
Abfall ist nicht gefährlich, Mengenermittlung nach
Aufmaß,
die Entsorgung wird gesondert vergütet.
Menge: 2,000 St

**02.07.5 Gitter demont. trennen Stahl**
STLB-Bau 2017-04 084
Gitter vor dem Kellerfenster demontieren, trennen und
sortieren nach Werkstoffen, aus Stahl,
Maße in mm 630 x 250
Die Entsorgung wird gesondert vergütet.
Menge: 2,000 St

**02.07.6 Gitterrost demont. Stahl**
STLB-Bau 2017-04 084
Gitterrost demontieren aus Stahl,
Maße in mm 700*200
Die Entsorgung wird gesondert vergütet.
Menge: 2,000 St

#### 02.08 Abbruch Putz und Abdichtung Kelleraußenwand MW

*Hinweis*
Ein Teeranstrich ist kein geeigneter Untergrund für ein
 Abdichtungssystem und muss durch geeignete Massnahmen
wie z.b.fräsen restlos entfernt werden.
Die Prüfung ob teerhaltiger Anstrich vorhanden ist,
kann erst nach Baubeginn erfolgen und auch die Prüfung,
 ob die Kelleraußenwand an der Aussenseite zum Erdreich
 geputzt ist oder  sich der Anstrich direkt auf dem
Mauerwer befindet.
Daher wird die die vollständige Entfernung des Putzes
mit teerhaltigem Altanstrichs als Bedarfsposition
ausgeschrieben, diese kann bei Vorhandensein einer fest
 haftenden bituminösen Altbeschichtung entfallen.
Wenn der teerhaltige Anstrich direkt auf das Mauerwerk
aufgetragen wurde, ist dieser Anstrich durch Fräsen
oder andere geeignete Maßnahmen mechanisch zu
entfernen, auch diese Maßnahmen werden als
Bedarfsposition ausgeschrieben.

**02.08.1 Putz AW Keller abbrechen D 3 cm**
*** Bedarfsposition mit GB
STLB-Bau 2017-04 084
Abbruch von Putz an Außenwand des Kellers aus
Ziegelmauerwerk, außen, Kalkzement-Putzmörtel,
Ausführung von OK Fundament bis OK Gelände
Abbruchdicke '2' cm, Ausführung im Freien, Arbeitshöhe
bis 2 m, Erschwernis gemäß Vorbemerkungen,
Abbruchdicke '3' cm, Erschwernis gemäß Vorbemerkungen,
Abbruch von Hand/mit handgeführten Kleingeräten,
Ausführung erschütterungsarm DIN 4150, ohne
Wasserfreisetzung, ohne Untergrundbeschädigung,
aufgenommene Stoffe zur Entsorgung sortieren, sammeln,
Abfall ist nicht gefährlich, Mengenermittlung nach
Aufmaß,
die Entsorgung wird gesondert vergütet.
Menge: 19,000 m2
- 10,080, Zuordnung: Traufe Straße 26.02.26
- 8,920, Zuordnung: Giebel West 26.02.26
- 0,000, Zuordnung: neu2 26.02.26

**02.08.2 Zulage Putz AW Besch. teerhaltig abbrechen schadstoffbelastet**
*** Bedarfsposition mit GB
STLB-Bau 2017-04 084
Zulage zur Pos. Putz abbrechen AW Keller D 3 cm für
Abbruch von Putz an Außenwand, außen,
Kalkzement-Putzmörtel, mit teerhaltiger Abdichtung,
Abbruchdicke '2' cm, Ausführung im Freien, Arbeitshöhe
bis 2 m, Erschwernis gemäß Vorbemerkungen,
Abbruch von Hand/mit handgeführten Kleingeräten,
Ausführung staubarm, ohne Untergrundbeschädigung,
aufgenommene Stoffe zur Entsorgung sortieren, sammeln,
Abfall ist nicht gefährlich, schadstoffbelastet,
Zuordnung Z 2.2, Mengenermittlung nach Aufmaß.
Schadstoff PAK TRGS 524, DGUV-Regel 101-004,
Abfallschlüssel nach AVV (Abfallverzeichnis-Verordnung)
 170107 Gemische aus Beton, Ziegel, Fliesen und
Keramik, Mengenermittlung nach Aufmaß,
die Entsorgung wird gesondert vergütet.
Menge: 19,000 m2
Zuordnung: ++ 26.02.26

**02.08.3 Putz AW Besch. teerhaltig abbrechen schadstoffbel. gefährlich**
*** Bedarfsposition mit GB
STLB-Bau 2017-04 084
Zulage zur Pos. Putz abbrechen AW Keller D 3 cm für
Abbruch von Putz an Außenwand, außen,
Kalkzement-Putzmörtel, mit teerhaltiger Abdichtung,
Abbruchdicke '2' cm, Ausführung im Freien, Arbeitshöhe
bis 2 m, Erschwernis gemäß Vorbemerkungen,
Abbruch von Hand/mit handgeführten Kleingeräten,
Ausführung staubarm, ohne Untergrundbeschädigung,
aufgenommene Stoffe sammeln, im Behälter des AN lagern,
Abfall ist gefährlich, schadstoffbelastet,
Schadstoff PAK TRGS 524, DGUV-Regel 101-004,
Mengenermittlung nach Aufmaß,
Abfallschlüssel nach AVV (Abfallverzeichnis-Verordnung)
 170106* Gemische aus oder getrennte Fraktionen von
Beton, Ziegel, Fliesen und Keramik,
die Entsorgung wird gesondert vergütet.
Menge: 19,000 m2
Zuordnung: ++ 26.02.26

**02.08.4 Abdichtung Außenwand Bitumenanstrich PAK-haltig mechanisch entfernen**
STLB-Bau 2017-04 084
mechanische Entfernung der Abdichtung an Außenwand,
Bitumenanstrich, Dicke 2 mm, Ausführung nach Wahl des
Bieters
im Rahmen einer Teilabbruchmaßnahme, Ausführung in der
Baugrube,
Arbeitshöhe bis 2 m, Erschwernis gemäß Vorbemerkungen,
Abbruch von Hand/mit handgeführten Kleingeräten,
Ausführung staubarm,
aufgenommene Stoffe sammeln, im staubdichten,
geschlossenen Behälter des AN lagern,
Abfall ist gefährlich, schadstoffbelastet, Schadstoff
PAK TRGS 524, DGUV-Regel 101-004,
Mengenermittlung nach Aufmaß,
die Entsorgung wird gesondert vergütet.
Aufwendungen für Arbeitsschutzmaßnahmen, die über die
im Titel Baustelleneinrichtung für Abbruch von Putz mit
 teerhaltigem Anstrich hinausgehen, sind in dieser
Position mit einzurechnen und werden nicht gesondert
vergütet.
Menge: 19,000 m2
Zuordnung: ++ 27.02.26

#### 02.09 Entsorgung

*Hinweis*
Für die nachfolgend beschriebene Entsorgung sind durch
den AN spätetestens mit der Schlussrechnung
Entsorgungsnachweise gemäß Nachweisverordnung
vorzulegen,

*Hinweis*
Die Entsorgung wird nach Wiegeschein abgerechnet, wenn
in der jeweiligen  Positionen nichts anderes
beschrieben ist.
Die Entsorgungsleistung beeinhaltet immer die Leistungs
 des Aufnehmens und des Transports sowie ggf.
erforderliche Verpackung bzw. luftdichte Verpackung,
Zerkleinerung, abgedeckte Lagerung und abgedeckter
Transport entsprechend der gesetzlichen
Bestimmungen und der Anforderungen des Arbeitsschutzes.

**02.09.1 Untersuchung Abfalldeklaration**
*** Bedarfsposition mit GB
STLB-Bau 2017-04 087
Untersuchung zur Abfalldeklaration nach LAGA-Merkblatt
20, Tabelle II.1.4-1 Mindestuntersuchungsprogramm für
Bauschutt vor der Aufbereitung bei unspezifischem
Verdacht, Untersuchung im Feststoff aus Behältern.
Menge: 2,000 St
Zuordnung: ++ 23.06.25

**02.09.2 Untersuchung Abfalldeklaration**
*** Bedarfsposition mit GB
STLB-Bau 2017-04 087
Untersuchung zur Abfalldeklaration nach LAGA-Merkblatt
20, Tabelle II.1.4-1 Mindestuntersuchungsprogramm für
Bauschutt vor der Aufbereitung bei unspezifischem
Verdacht, Untersuchung im Feststoff aus Haufwerken.
Menge: 2,000 St
Zuordnung: ++ 23.06.25

**02.09.3 Beton Abfall nicht gefährlich AVV170101 schadstoffbelastet bis Z1.2**
STLB-Bau 2017-04 087
Bau- und Abbruchabfälle, Beton, Ziegel, Fliesen und
Keramik,
nicht gefährlich, Abfallschlüssel nach AVV
(Abfallverzeichnis-Verordnung) 170101 Beton, (Hofbeton,
 Betonpflaster, Stufe)
schadstoffbelastet, Zuordnung bis Z 1.2, nach LAGA
1997 Bauschutt, vermuteter Schadstoff Sulfat,
laden, transportieren, entsorgen,
zum Lager/zur Anlage nach Wahl des AN,
Anlage (Bezeichnung/Ort)
'....................................................'
vom Bieter einzutragen,
die Entsorgungsgebühren werden vom AN übernommen.
Menge: 12,000 t
- 0,000, Zuordnung: m3*2,2 30.05.22
- 0,119, Zuordnung: Stufe 10.02.25
- 8,976, Zuordnung: Hofbeton 26.02.25
- 1,936, Zuordnung: Betonpflaster Hof 23.06.25
- 0,484, Zuordnung: Bord 23.06.25
- 0,211, Zuordnung: Grube 23.06.25
- 0,274, Zuordnung: neu1 24.06.25

**02.09.4 Keramik/Putz Abfall nicht gefährlich AVV170107 schadstoffbelastet bis Z1.2**
STLB-Bau 2017-04 087
Bau- und Abbruchabfälle, Beton, Ziegel, Fliesen und
Keramik,
nicht gefährlich, Abfallschlüssel nach AVV
(Abfallverzeichnis-Verordnung) 170107 Gemische aus
Beton, Ziegel, Fliesen und Keramik, (Putz,
Klinkerfliesen, Ziegel)
schadstoffbelastet, Zuordnung bis Z 1.2
(eingeschränkter offener Einbau, in hydrogeologisch
günstigen Gebieten), nach LAGA 1997 Bauschutt,
laden, transportieren, entsorgen,
zum Lager/zur Anlage nach Wahl des AN,
Anlage (Bezeichnung/Ort)
'....................................................'
vom Bieter einzutragen,
die Entsorgungsgebühren werden vom AN übernommen.
Menge: 8,460 t
- 0,000, Zuordnung: 2t/m² 26.02.26
- 0,554, Zuordnung: Lichtschächte 26.02.26
- 1,200, Zuordnung: Sockelputz 26.02.26
- 1,100, Zuordnung: Sockelfliesen 26.02.26
- 1,140, Zuordnung: Putz Keller Mauer 26.02.26
- 3,253, Zuordnung: Putz Feldstein 26.02.26
- 1,000, Zuordnung: Fugenmörtel Feldstei 26.02.26
- 0,213, Zuordnung: neu1 26.02.26

**02.09.5 Putz PAK Abfall nicht gefährlich AVV170103 schadstoffbelastet Z2 LKW AN transp.**
*** Bedarfsposition mit GB
STLB-Bau 2017-04 087
Bau- und Abbruchabfälle, Beton, Ziegel, Fliesen und
Keramik,
nicht gefährlich, Abfallschlüssel nach AVV
(Abfallverzeichnis-Verordnung) 170103 Fliesen, Ziegel
und Keramik,
schadstoffbelastet, Zuordnung Z 2 (eingeschränkter
Einbau mit definierten technischen
Sicherungsmaßnahmen), nach LAGA 1997 Bauschutt,
Schadstoff PAK TRGS 524, DGUV-Regel 101-004,
auf Baustelle lagernd, in Behälter AN laden, mit LKW
des AN transportieren, entsorgen, max. Gesamtgewicht
ohne Beschränkung, Behältergröße nach Wahl des AN zum
Lager/zur Anlage nach Wahl des AN,
Anlage (Bezeichnung/Ort)
'....................................................'
vom Bieter einzutragen,
die Entsorgungsgebühren werden vom AN übernommen.
Menge: 1,200 t
Zuordnung: ++ 26.02.26

**02.09.6 Putz PAK Abfall gefährlich AVV170106* schadstoff LKW AN transp. entsorgen**
*** Bedarfsposition mit GB
STLB-Bau 2017-04 087
Bau- und Abbruchabfälle, Beton, Ziegel, Fliesen und
Keramik,
gefährlich, Abfallschlüssel nach AVV
(Abfallverzeichnis-Verordnung) 170106* Gemische aus
oder getrennte Fraktionen von Beton, Ziegel, Fliesen
und Keramik,
schadstoffbelastet, Schadstoff PAK,
laden, mit LKW des AN transportieren, entsorgen,
zum Lager/zur Anlage nach Wahl des AN,
Anlage (Bezeichnung/Ort)
'....................................................'
vom Bieter einzutragen,
Entsorgungsnachweis gemäß Nachweisverordnung ist
erforderlich, die Entsorgungsgebühren werden vom AN
übernommen.
Menge: 1,200 t
Zuordnung: ++ 26.02.26

**02.09.7 Abfall gefährlich AVV170301* schadstoffbelastet LKW AN transp. entsorgen Beseiti**
STLB-Bau 2017-04 087
Bau- und Abbruchabfälle, Bitumengemische, Kohlenteer
und teerhaltige Produkte,
gefährlich, Abfallschlüssel nach AVV
(Abfallverzeichnis-Verordnung) 170301*
kohlenteerhaltige Bitumengemische,
schadstoffbelastet, Schadstoff PAK TRGS 524, DGUV-Regel
 101-004,
auf Baustelle in staubdichten, geschlossenen Behälter
des AN lagernd,
laden, mit LKW des AN transportieren, entsorgen,
zum Lager/zur Anlage nach Wahl des AN,
Anlage (Bezeichnung/Ort)
'....................................................'
vom Bieter einzutragen,
Entsorgungsnachweis gemäß Nachweisverordnung ist
erforderlich, die Entsorgungsgebühren werden vom AN
übernommen.
Menge: 0,600 t
- 0,500, Zuordnung: ++ 27.02.26
- 0,500, Zuordnung: ++ 27.02.26
- 0,400, Zuordnung: ++ - 27.02.26

### 03 Abdichtungsarbeiten Sockel und Kellerwand Mauerwerk

*Hinweis*
Diese Abdichtung ist entsprechend der
Wassereinwirkungsklasse W1-E Bodenfeuchte und nicht
drückendes Wasser gemäß DIN 18533 auszuführen.
Vorgesehen ist eine Abdichtung mit rissüberbrückender
mineralischer Dichtungsschlämme (MDS) überputzbar und
überstreichbar.
Die Anforderungen der DIN 18533-3, insbesondere des
Abschnittes 10 sind einzuhalten.

Der Baugrund wird als normal wasserdurchlässig
eingeschätzt. Eine Drähnung ist nicht vorgesehen.

*Hinweis*
Das Anarbeiten der Abdichtung an die Lichtschächte wird
 nicht gesondert vergütet und ist in die Einheitspreise
 einzukalkulieren.

#### 03.01 Untergrundvorbehandlung Sockel und Kelleraußenwand MW

**03.01.1 Untergrund reinigen Mauerwerk lose Verunreinigung D bis 2cm H bis 2m**
Reinigen des Untergrundes aus Mauerwerk
von grober Verschmutzung, von losen Verunreinigungen,
nicht tragfähigen Bitumenbeschichtungen,
Mörtelschichten und Zementleim, Farbanstrichen und
mürbem Putz,
Dicke bis 2 cm,
Entfernung bis zum tragfähigen Untergrund mit Stahl-
oder Drahtbürsten.
anfallende Stoffe im Behälter des AN sammeln, entsorgen
Untergrund senkrecht, Höhe bis 2 m.
Menge: 23,000 m2
- 22,440, Zuordnung: neu1 11.02.26
- 0,560, Zuordnung: neu2 11.02.26

**03.01.2 Untergrund reinigen Sohle / Wand lose Verunreinigung D bis 2cm**
Reinigen des Untergrundes am Wandfußpunkt am
Fundamentvorsprunges
von grober Verschmutzung, von losen Verunreinigungen,
nicht tragfähigen Bitumenbeschichtungen,
Mörtelschichten und Zementleim, Farbanstrichen und
mürbem Putz,
Dicke bis 2 cm,
Entfernung bis zum tragfähigen Untergrund mit Stahl-
oder Drahtbürsten.
anfallende Stoffe im Behälter des AN sammeln, entsorgen
Untergrund senkrecht, Höhe bis 2,8 m.
Menge: 9,500 m
- 5,040, Zuordnung: Traufe Straße 26.02.26
- 4,460, Zuordnung: Giebel West 26.02.26
- 0,000, Zuordnung: neu2 26.02.26

**03.01.3 Fehlstellen und offene Fugen ausbessern**
*** Bedarfsposition mit GB
Fehlstellen, Ausbruchstellen vom Mauerwerk oder offene,
klaffende Fugen mit schwindkompensiertem,
schnellabbindendem wasserundurchlässigem
Dichtungsmörtel schließen.
Fläche bis 0,1 m2., Tiefe über 0,05 bis 0,1 m
Menge: 8,000 St
Zuordnung: ++ 27.02.26

**03.01.4 Ausbesserung Außenputz Außenwand Zement-Putzmörtel gefilzt 0,02-0,1m2**
*** Bedarfsposition mit GB
STLB-Bau 2017-04 023
Ausbesserung Außenputz DIN 18550-1 auf Außenwand,
Oberputz aus Zement-Putzmörtel, gefilzt,
wasserabweisend, zusätzliche
Fläche über 0,02 bis 0,1 m2.
Menge: 6,000 St
Zuordnung: ++ 27.02.26

#### 03.02 Vertikale Abdichtung

**03.02.1 Untergrundvorbereitung Grundierung**
Untergrundvorbereitung für vertikale Abdichtung
von außen gegen Bodenfeuchte und nichtstauendes
Sickerwasser,
mit streichfähiger geeigneter Grundierung,
auf Wand aus Ziegelmauerwerk,
Erzeugnis '
.......................................................
vom Bieter einzutragen
Menge: 23,000 m2
Zuordnung: ++ 27.02.26

**03.02.2 Kratzspachtelung**
*** Bedarfsposition mit GB
vollflächige Kratzpachtelung
mit mineralischen Dichtungsschlämmen (MDS),
2-komponentige, schnellabbindende, hochflexible,
bitumenfreie Dichtungsschlämme
verschnitten mit Hartquarz, Korngröße 0,1 bis 0,3 mm im
 Mischungsverhältnis 1:3
Ausführung auf vorgenässtem mineralischen Untergrund
Hersteller/Typ
'....................................................'
vom Bieter einzutragen.
Menge: 23,000 m2
Zuordnung: ++ 27.02.26

**03.02.3 Hohlkehle Wand-Fundament Dichtungsmörtel**
Hohlkehle an Wand-Fundamentanschlüssen, Radius 5 cm,
mit schwindkompensiertem, schnellabbindendem
Dichtungsmörtel, faserarmiert,
einschl. Haftbrücke
Ausführung auf vorgenässtem mineralischen Untergrund,
Mauerwerk aus Ziegeln,
Hersteller/Typ
'....................................................'
vom Bieter einzutragen.
Menge: 9,500 m
Zuordnung: ++ 27.02.26

**03.02.4 Nachträgl.vert.Abdichtung von außen Abdichtung Außenwand Bodenfeuchte MDS rissüb**
Nachträgliche vertikale Abdichtung von außen an
Außenwand,
Abdichtung der erdberührten Flächen und Überarbeitung
der Abdichtung an freigelegten Sockelflächen
Ausführungshöhe bis 0,8 m über Gelände am Gebäudesockel
Flächen senkrecht, Untergrund Ziegelmauerwerk,
DIN 18533  Wassereinwirkungsklasse W1-E Bodenfeuchte
und nicht drückendes Wasser bei Bodenplatten und
erdberührten Wänden
mit mineralischen Dichtungsschlämmen (MDS),
2-komponentige, schnellabbindende, hochflexible,
bitumenfreie Dichtungsschlämme
mit allgemeindem bauaufsichlichem Prüfzeugnis
überputzbar und überstreichbar.
rissüberbrückend bis 1 mm, Mindesttrockenschichtdicke 2
 mm, in 2-3 Arbeitsgängen,
Wand aus Mauerwerk,
Hersteller/Typ
'....................................................'
vom Bieter einzutragen.
Menge: 23,000 m2
Zuordnung: ++ 27.02.26

**03.02.5 Eindichten von Rohrdurchführung**
Rohrdurchführung
bestehend aus Metall oder Steinzeug,
wie folgt an die Flächenabdichtung anschließen:
Hohlkehle aus Dichtungsmörtel,
mit einer Schenkellänge von mind. 4 cm ausbilden,
anschließend über die Hohlkehle mit Dichtungsschlämme
den Anschluss der Rohrdurchführung
an die Flächenabdichtung herstellen.
Menge: 4,000 St
Zuordnung: ++ 27.02.26

**03.02.6 Anschluss Abdichtung an Übergang Fundament/Wand**
Anschließen der Abdichtung
gegen Bodenfeuchte und nichtstauendes Sickerwasser
an Übergänge zwischen Fundamentvorsprung und Wand,
nach Wahl des AN.
Menge: 9,500 m
Zuordnung: ++ 27.02.26

**03.02.7 Vert.Schutzschicht Noppenbahn**
Vertikale Schutzschicht vor erdberührter
Gebäudeaußenfläche,
aus Noppenbahn,
Hersteller/Typ
'....................................................'.
vom Bieter einzutragen
Menge: 19,000 m2
- 18,700, Zuordnung: neu1 11.02.26
- 0,300, Zuordnung: neu2 11.02.26

#### 03.03 Lichtschächte

**03.03.1 Kellerlichtschacht Kunststofffertigteil B 80cm H 60cm T 40cm Streckmetallrost En**
STLB-Bau 2017-04 012
Kellerlichtschacht, als Kunststofffertigteil aus weißem
 recyclingfähigem glasfaserverstärktem Kunststoff
Schachtbreite 80 cm, Schachthöhe 60 cm, Schachttiefe 40
 cm, einschl. korrosionsbeständiger Schrauben,
begehbar, , mit dreiseitigem Bodengefälle und
Entwässerungsöffnung DN 100 für Entwässerungsanschluss,
 Rückstauverschluss und Laubfang.
einschl. Maschenrost 80x40,Maschenweite 30x10, begehbar
 bis 1,5 kN
Rost mit Abhebesicherung, Material: Stahl verzinkt
Menge: 2,000 St
Zuordnung: ++ 27.02.26

**03.03.2 Anschluss an Sickpackung**
Anschluss an eingebaute Sickerpackung herstellen,
fachgerecht verbinden.
Menge: 1,000 St
Zuordnung: Sickerpackung 04.11.16

**03.03.3 Sickerpackung**
Sickerpackung unterirdisch,
mit 50 cm Bodenüberdeckung,
einschließlich aller erforderlichen Erdarbeiten
Abmessungen 1,0 x 1,0 x 1,0 m
aus Kiessand 16/32
liefern und herstellen
Kiessandschüttung vollständig mit geotextilem
Filtervlies ummanteln.
Menge: 1,000 St
Zuordnung: Sickerpackung 04.11.16

### 04 Abdichtungsarbeiten Sockel und Kellerwand Feldsteinmauerwerk

*Hinweis*
Diese Abdichtung ist entsprechend der
Wassereinwirkungsklasse W1-E Bodenfeuchte und nicht
drückendes Wasser gemäß DIN 18533 auszuführen.
Vorgesehen ist eine Abdichtung mit rissüberbrückender
mineralischer Dichtungsschlämme (MDS) überputzbar und
überstreichbar.
Die Anforderungen der DIN 18533-3, insbesondere des
Abschnittes 10 sind einzuhalten.

Der Baugrund wird als normal wasserdurchlässig
eingeschätzt. Eine Drähnung ist nicht vorgesehen.

#### 04.01 Untergrundvorbereitung Sockel und Kelleraußenwand Feldstein

**04.01.1 Untergrund reinigen Naturwerkstein Humus Kehren**
Reinigen des Untergrundes aus Naturstein (Feldstein)
von grober Verschmutzung, von Humus,
durch Kehren und Bürsten,
anfallende Stoffe im Behälter des AN sammeln und
entsorgen,
Untergrund senkrecht.
Menge: 65,500 m2
- 20,280, Zuordnung: neu1 11.02.26
- 44,850, Zuordnung: neu2 11.02.26
- 0,370, Zuordnung: neu3 27.02.26

**04.01.2 Untergrund reinigen Naturwerkstein Humus Niederdruckwasserstrahlen**
*** Bedarfsposition mit GB
Reinigen des Untergrundes aus Naturstein (Feldstein)
von grober Verschmutzung, von Humus,
durch Niederdruckwasserstrahlen,
anfallende Stoffe im Behälter des AN sammeln und
entsorgen,
Untergrund senkrecht.
Menge: 65,500 m2
- 20,500, Zuordnung: ++ 27.02.26
- 45,000, Zuordnung: ++ 27.02.26

**04.01.3 Fuge auskratzen T bis 5cm**
Schadhafte Fuge auskratzen einschl. reinigen,
Auskratztiefe bis 5 cm,
anfallende Stoffe im Behälter des AN sammeln,
im wilden Verband, Natursteinmauerwerk
Menge: 65,500 m2
- 20,500, Zuordnung: ++ 27.02.26
- 45,000, Zuordnung: ++ 27.02.26

**04.01.4 Verfugen Natursteinmauerwerk Fugenmörtel MGIIa**
Verfugen des Natursteinmauerwerks als
Feldsteinmauerwerk,
mit Fugenmörtel MG II a, Farbton grau,
mit wasserabweisendem Zusatzmittel,
Hersteller/Typ
'....................................................'
vom Bieter einzutragen.
Menge: 65,500 m2
- 20,500, Zuordnung: ++ 27.02.26
- 45,000, Zuordnung: ++ 27.02.26

**04.01.5 Hohlkehle Wand-Fundament**
Hohlkehle an Wand-Fundamentanschlüssen
in Mörtel MG III DIN V 18580 ausbilden,
einschl. Haftbrücke.
Menge: 47,500 m
- 8,450, Zuordnung: neu1 11.02.26
- 39,000, Zuordnung: neu2 11.02.26
- 0,050, Zuordnung: neu3 27.02.26

**04.01.6 Schalung Aufkantung**
*** Bedarfsposition mit GB
Schalung für Vorlage an Unterkante Feldsteinfundament,
Schalungshaut geeignet für das Aufbringen von
Beschichtungen
auf erhärtete Betonflächen. Höhe der Schalung 25 cm.
Menge: 28,500 m2
- 28,500, Zuordnung: neu1 27.02.26
- 0,000, Zuordnung: neu2 27.02.26

**04.01.7 Ortbeton Fundamentvorlage unbewehrt SVB C20/25**
*** Bedarfsposition mit GB
Ortbeton als Vorlage an Unterkante Feldsteinfundament,
als unbewehrter Beton, Normalbeton selbstverdichtend
(SVB), C 20/25 DIN EN 206, DIN 1045-2,
mit hohem Wassereindringwiderstand,
Maße in cm '30 x 25',
Oberseite geneignet,
oberer Anschluss an senkrechte Fundamentfläche
als Hohlkehle ausbilden.
Menge: 4,200 m3
- 4,156, Zuordnung: neu1 27.02.26
- 0,044, Zuordnung: neu2 27.02.26

#### 04.02 Vertikale Abdichtung Abdichtungsarbeiten

**04.02.1 Untergrundvorbereitung Grundierung**
Untergrundvorbereitung für vertikale Abdichtung
von außen gegen Bodenfeuchte und nichtstauendes
Sickerwasser,
mit streichfähiger geeigneter Grundierung,
einschl. feuergetrockneten Quarzsand 0,2 - 0,7 mm
deckend einwerfen,
auf Wand aus Natursteinmauerwerk,
Erzeugnis '
.......................................................
vom Bieter einzutragen
Flächen nach Auftrag der Grundierung
mind. 14 Tage trocknen lassen.
Menge: 65,500 m2
- 20,500, Zuordnung: ++ 27.02.26
- 45,000, Zuordnung: ++ 27.02.26

**04.02.2 Egalisierungsspachtelung**
*** Bedarfsposition mit GB
Egalisierungsspachtelung, (Kratz- und Füllspachtelung)
mit schwindkompensiertem, schnellabbindendem
Dichtungsmörtel, faserarmiert,
Ausführung auf vorgenässtem mineralischen Untergrund
Hersteller/Typ
'....................................................'
vom Bieter einzutragen.
Menge: 65,500 m2
- 23,000, Zuordnung: ++ 27.02.26
- 42,500, Zuordnung: ++ 27.02.26

**04.02.3 Nachträgl.vert.Abdichtung von außen Abdichtung Außenwand Bodenfeuchte MDS rissüb**
Nachträgliche vertikale Abdichtung von außen an
Außenwand,
Abdichtung der erdberührten Flächen und Überarbeitung
der Abdichtung an freigelegten Sockelflächen
Ausführungshöhe bis 0,8 m über Gelände am Gebäudesockel
Flächen senkrecht, Untergrund Natursteinmauerwerk,
DIN 18533  Wassereinwirkungsklasse W1-E Bodenfeuchte
und nicht drückendes Wasser bei Bodenplatten und
erdberührten Wänden
mit mineralischen Dichtungsschlämmen (MDS),
2-komponentige, schnellabbindende, hochflexible,
bitumenfreie Dichtungsschlämme
mit allgemeinem bauaufsichlichem Prüfzeugnis
überputzbar und überstreichbar.
rissüberbrückend bis 1 mm, Mindesttrockenschichtdicke 2
 mm, in 2-3 Arbeitsgängen,
Hersteller/Typ
'....................................................'
vom Bieter einzutragen.
Menge: 65,500 m2
Zuordnung: ++ 27.02.26

**04.02.4 Eindichten von Rohrdurchführung**
Rohrdurchführung
bestehend aus Metall oder Steinzeug,
wie folgt an die Flächenabdichtung anschließen:
Hohlkehle aus Dichtungsmörtel,
mit einer Schenkellänge von mind. 4 cm ausbilden,
anschließend über die Hohlkehle mit Dichtungsschlämme
den Anschluss der Rohrdurchführung
an die Flächenabdichtung herstellen.
Menge: 2,000 St
Zuordnung: ++ 27.02.26

**04.02.5 Anschluss Abdichtung an Übergang Fundament/Wand**
Anschließen der Abdichtung
gegen Bodenfeuchte und nichtstauendes Sickerwasser
an Übergänge zwischen Fundamentvorsprung und Wand,
nach Wahl des AN.
Menge: 47,500 m
- 2,000, Zuordnung: ++ 27.02.26
- 45,500, Zuordnung: ++ 27.02.26

**04.02.6 Vert.Schutzschicht Noppenbahn**
Vertikale Schutzschicht vor erdberührter
Gebäudeaußenfläche,
aus Noppenbahn,
Hersteller/Typ
'....................................................'.
vom Bieter einzutragen
Menge: 45,000 m2
- 15,210, Zuordnung: neu1 11.02.26
- 29,250, Zuordnung: neu2 11.02.26
- 0,540, Zuordnung: neu3 27.02.26

### 05 Pflasterarbeiten

#### 05.01 Wiederherstellung der Pflasterflächen Geh- und Radweg

**05.01.1 FSS Pflaster DPr1 0/32 D 21cm**
STLB-Bau 2017-04 080
Kiestragschicht für Platten- und Betonpflasterbeläge,
Verdichtungsgrad mind. DPr 1, aus Baustoffgemisch für
Kiestragschicht, ohne RC-Baustoffe und industriell
hergestellte Gesteinskörnungen, Körnung 0/45,
Schichtdicke 21 cm, abgerechnet wird nach
Auftragprofilen.
Für Wiederherstellung der Pflasterflächen vor dem
Geldautomatenraum und an der Straßenseite
Ausführung in Kleinfächen
Menge: 7,000 m3
- 6,720, Zuordnung: neu1 27.02.26
- 0,280, Zuordnung: neu2 27.02.26

**05.01.2 Pflasterbelag Betonpflaster D 80mm seitlich lagernd Geh- und Radwege**
STLB-Bau 2017-04 084
Wiederherstellung des Pflasterbelages außen, mit
zwischengelagertem Material
aus Betonpflaster, Dicke 80 mm,
Bettung aus sauberem, kallkfreien Kies/Splitt, Körnung
3-5 mm, Dicke 3 cm, Baustoffgemisch für Fugen, Körnung
0/4 aus kalkfreien, natürlichen ungebrochenen
Gesteinskörnungen (Kiessand) einbringen, Fugenbreite 1
bis 3 mm,
einschl. aller erforderlichen Zuschnitt- und
Anpassarbeiten
Bereich am Giebel, neben dem Geldautomatenraum
Ausführung in Kleinfächen
Menge: 7,000 m2
- 6,750, Zuordnung: neu1 11.02.26
- 0,250, Zuordnung: neu2 11.02.26
- 0,000, Zuordnung: neu3 11.02.26

**05.01.3 Lieferung Pflastersteinen aus Beton, DIN EN 1338, Maße L/B 210/140 mm,**
*** Bedarfsposition mit GB
Pflastersteinen aus Beton, DIN EN 1338, Maße L/B
210/140 mm,  140/140 mm und 140/70 mm
"Altstadtpflaster", Dicke 80 mm,
max. Differenzen J, Witterungswiderstand D,
Abriebwiderstand I, Kante gefastt,
Horizontal-/Vertikalschenkel bis 1 mm, Oberfläche
durchgefärbt, Farbton wie Bestand
nur liefern
Menge: 20,000 St
Zuordnung: ++ 27.02.26

**05.01.4 Pflasterklinker seitl.lagernd Geh- Radweg Bettun**
STLB-Bau 2017-04 080
Wiederherstellung der Pflasterdecke, barrierefrei DIN
18040-3, aus Pflasterklinkern, DIN 18503 und DIN EN
1344, ungebundene Bauweise, gefast,
gebrauchte Pflasterziegel, seitlich lagernd, fehlende
Steine vom AG beigestellt, Verlegung wie im Bestand,
Anpassen an vorhandene Pflasterung
in Geh- und Radwegen, Tragschicht wird gesondert
vergütet, Bettung aus Baustoffgemisch Körnung 0/5 aus
natürlichen gebrochenen Gesteinskörnungen
(Brechsand-Splitt-Gemisch), Dicke 4 cm, Baustoffgemisch
 für Fugen, Körnung 0/4 aus natürlichen gebrochenen
Gesteinskörnungen (Brechsand-Splitt-Gemisch)
einbringen.
einschl. aller erforderlichen Zuschnitt- und
Anpassarbeiten
Ausführung an der Straßenseite
Ausführung in Kleinfächen
Menge: 21,000 m2
Zuordnung: ++ 27.02.26

**05.01.5 Natursteinpflaster Granit L/B/H 50/50/50mm gebraucht seitl.lagernd Geh- Radweg B**
STLB-Bau 2017-04 080
Pflasterdecke, aus Natursteinen DIN EN 1342,
ungebundene Bauweise, Granit, Maße L/B/H 50/50/50 mm,
gebrauchte Steine, seitlich lagernd,
verlegen um Einbauten und zur Anpassung an das Gebäude
und die Treppe
in Geh- und Radwegen, Tragschicht wird gesondert
vergütet, Bettung aus Baustoffgemisch Körnung 0/5 aus
natürlichen gebrochenen Gesteinskörnungen
(Brechsand-Splitt-Gemisch), Dicke 3 bis 5 cm,
Baustoffgemisch für Fugen, Körnung 0/2 Brechsand
einbringen.
Menge: 6,000 m2
Zuordnung: ++ 27.02.26

**05.01.6 Lieferung Natursteinpflaster Granit L/B/H 50/50/50mm**
*** Bedarfsposition mit GB
STLB-Bau 2017-04 080
Kleinpflaster aus Natursteinen DIN EN 1342, Granit,
Maße L/B/H 50/50/50 mm, liefern
Menge: 3,000 m2
- 6,000, Zuordnung: ++ 27.02.26
- 2,000, Zuordnung: ++ - 27.02.26
- 1,000, Zuordnung: ++ - 27.02.26

**05.01.7 Entwässerungsrinne A15 NW 150mm Polymerbeton U-Kastenrinne Abdeck. Stahl verz Ar**
STLB-Bau 2017-04 009
Entwässerungsrinne für Oberflächenwasser DIN EN 1433
und DIN 19580, Klasse A 15, Nennweite 150 mm, aus
Polymerbeton, Kastenrinne, U-Querschnitt, mit mind. 0,5
 % Eigengefälle, mit Abdeckung aus verzinktem Stahl,
als Stegrost, mit Kantenschutz aus verzinktem
 Stahl, mit Arretierung, einschl. Fundament aus
Normalbeton C 12/15 DIN EN 206, DIN 1045-2.
Menge: 3,000 m
Zuordnung: ++ 27.02.26

**05.01.8 Einfassung Naturstein Bordstein Granit Rückenstütze C12/15**
STLB-Bau 2017-04 003
Einfassung der Pflasterfläche wieder herstellen, aus
Naturstein, Bordstein, Gesteinsart Granit, seitlich
lagernd, Form Form EF 5/20,
mit Fundament und 2-seitiger Rückenstütze aus Beton mit
 einer Zusammensetzung C 12/15 DIN EN 206 und DIN
1045-2,
Dicke Fundament 10 cm, Breite Fundament 25 cm, Höhe
Rückenstütze bis 10 cm.
Menge: 2,000 m
Zuordnung: ++ 27.02.26

### 06 Stundenlohnarbeiten

#### 06.01 Stundenlohnarbeiten

*Hinweis*
Die Ausführung von Arbeiten auf Nachweis erfolgt  nur
auf ausdrückliche Anforderung der Bauleitung.

**06.01.1 Facharbeiter/-in Stundenlohnarbeiten sämtliche Kosten/Zuschläge**
STLB-Bau 2013-04 091
Stundenlohnarbeiten durch Facharbeiter/-in
auf Anordnung des AG ausführen,
der Verrechnungssatz für die jeweilige Arbeitskraft
umfasst sämtliche Aufwendungen wie Lohn- und
Gehaltskosten, Lohn- und Gehaltsnebenkosten, Zuschläge,
 lohngebundene und lohnabhängige Kosten, sonstige
Sozialkosten, Gemeinkosten, Wagnis und Gewinn.
Menge: 10,000 h
- 20,000, Zuordnung: ++ 27.06.25
- 10,000, Zuordnung: ++ - 27.06.25

**06.01.2 Bauhelfer/-in Stundenlohnarbeiten sämtliche Kosten/Zuschläge**
STLB-Bau 2013-04 091
Stundenlohnarbeiten durch Bauhelfer/-in
auf Anordnung des AG ausführen,
der Verrechnungssatz für die jeweilige Arbeitskraft
umfasst sämtliche Aufwendungen wie Lohn- und
Gehaltskosten, Lohn- und Gehaltsnebenkosten, Zuschläge,
 lohngebundene und lohnabhängige Kosten, sonstige
Sozialkosten, Gemeinkosten, Wagnis und Gewinn.
Menge: 10,000 h
Zuordnung: ++ 27.06.25

**06.01.3 Bauvorarbeiter/-in Stundenlohnarbeiten sämtliche Kosten/Zuschläge**
STLB-Bau 2013-04 091
Stundenlohnarbeiten durch Bauvorarbeiter/-in
auf Anordnung des AG ausführen,
der Verrechnungssatz für die jeweilige Arbeitskraft
umfasst sämtliche Aufwendungen wie Lohn- und
Gehaltskosten, Lohn- und Gehaltsnebenkosten, Zuschläge,
 lohngebundene und lohnabhängige Kosten, sonstige
Sozialkosten, Gemeinkosten, Wagnis und Gewinn.
Menge: 10,000 h
Zuordnung: ++ 27.06.25

USt %: 19,00
